# BV: Nachhaltiges Businessquartier Thiemannshof
Angebotsaufforderung (GAEB DA XML 3.2, DA83)
Projekt: 24043
Währung: EUR
Vergabeart: Öffentliche Ausschreibung
Erstellt mit: GXML Toolbox V3.2 R20140604, ORCA AVA 23.0 SP2 - Professional Edition 23.00.02, 21.05.2026

## Allgemeine Vorbemerkung
1. Allgemeines

Die WirtschaftsEntwicklungsGesellschaft Bochum mbH (WEG) und die Stadt Bochum planen die Umnutzung der ca. 27.000 m² großen Kleingartenanlage Thiemannshof an der Essener Straße 81 in Bochum in ein Gewerbegebiet. Hierzu soll im ersten Bauabschnitt die vollständige Baufeldräumung erfolgen, welcher unter anderem eine vorlaufende Schadstoffentfrachtung und den vollständigen Rückbau sämtlicher Bestandsgebäude (Gartenlauben, Vereinsheim, Gewächshäuser), Wegeflächen, Zäune, Randsteine, Tragschichten, Wasser- und Elektroinstallationen beinhaltet. Ein Eingriff in die oberste Bodenschicht soll im ersten Bauabschnitt gemäß bauseitigen Vorgaben nicht erfolgen. Im zweiten Bauabschnitt (nicht Bestandteil dieser Vergabeunterlage) ist die Auskofferung und Entsorgung von belasteten Bodenschichten, sowie der flächenhafte Abtrag von nicht tragfähigen Böden geplant.

Die Ergebnisse der vorlaufenden Schadstoffuntersuchung zu den Parzellen / Bestandsobjekten und die Darstellung sämtlicher aus der Bauschadstofferkundung herzuleitenden Erkenntnisse bzw. Ergebnisse sowie sämtliche zu berücksichtigenden Maßnahmen im Rahmen der Baufeldfreimachung (inkl. einer Übersicht über sämtliche Parzellen, Bestandobjekte in Form von Steckbriefen) sind dem Rückbau-, Sanierungs- und Entsorgungskonzept zu entnehmen, welches den Vergabeunterlagen als Anlage 02 beigefügt wurde.

2. Zufahrt zur Baustelle

Die Zufahrt zur Baustelle kann über die Essener Str. und im weiteren Verlauf über die befestigten Flächen und teils unbefestigten Bereiche des Grundstückes erfolgen. Wendemöglichkeiten im Bereich der Baustelle stehen im Bereich der befestigten Oberflächen auf dem Grundstück nur sehr begrenzt zur Verfügung. Im Vorfeld fand bereits eine umfangreiche Rodung des Geländes statt. Die Fläche der Kleingartenanlage ist aktuell nicht mit Kraftfahrzeugen zu befahren. Hier kann der Auftragnehmer eigenverantwortlich im Verlauf des Baustellenfortschritts entsprechende Wege- und Transportflächen erschließen. Einzukalkulieren ist hier ein maximaler Quertransport von bis zu 320 m über einen Geländeversatz von ca. 8 m. Entsprechender, aus der beschränkten Zufahrt, sowie des anzunehmenden Quertransportes zu den Containerstellflächen im Bereich der Baustelleneinrichtungsfläche resultierender Mehraufwand ist in die jeweiligen Positionen (Abtransport aller Abfälle, Antransport Fremdboden, Dimensionierung Baugeräte, etc.) einzukalkulieren und in die AN-seitige Ausführungsplanung einzubeziehen.

Die Lage der Baustelleneinrichtungsfläche und Baustellenzufahrt kann der Anlage 01 entnommen werden.

3. Schadstoffbelastung / Schadstentfrachtung

Im Rahmen der gutachterlichen Untersuchungen zur Schadstoffkartierung wurden in dem Objekt diverse  Bauschadstoffe in unterschiedlichen Verwendungsformen bzw. Einbausituationen identifiziert.

Es handelt sich hierbei überwiegend um:

- Asbest,
- PCB,
- KMF,
- PAK,
- Altholz A IV.

Das Ergebnis der gutachterlichen Schadstoffkartierung und der sich hieraus abzuleitende
Handlungsbedarf inkl. der entsprechenden hierbei zu berücksichtigenden Vorgehensweise ist in der Anlage 02 dokumentiert.

4. Rückbau-, Sanierungs-, und Entsorgungskonzept (RSE-Konzept)

Orientierende Hinweise zum geplanten Ablauf der Arbeiten zur Schadstoffentfrachtung, zum Rückbau und zur Entsorgung sind der Anlage 02 zu entnehmen.

5. Ortsbesichtigung / Planungsleistungen des AN

Bei der Kalkulation ist ausdrücklich auch die vorhandene Terassierung des Geländes (sprunghafte Höhenversätze von i. M. bis ca. 1,0 m) zu berücksichtigen.

6. Nebenleistungen des AN

Soweit im Leistungverzeichnis oder sonstigen Vertragsunterlagen nicht gesondert erwähnt, sind sämtliche Leistungen zur Erfüllung des Vertragssolls kalkulatorisch mit zu berücksichtigen und in den jeweiligen Einheitspreis einzurechnen.

Dies gilt u.a. auch für:

- regelmäßige Teilnahmen an Baubesprechungen und Abstimmungsterminen (mind. 1 x wöchentlich),
- Erstellung von Tagesberichten mit Darstellung der ausgeführten Tätigkeiten, des eingesetzten Personals und der eingesetzten Geräte etc. - tägliche und digitale unaufgeforderte Übergabe an die BauÜ und an den AG,
- Aufmaßerstellung im Beisein des AG oder BauÜ des AG inkl. Dokumentation,
- Erstellung einer Abschlussdokumentation mit Zusammenfassung aller durchgeführten Maßnahmen und Darstellung sämtlicher Entsorgungsnachweise.
- Die Abbrucharbeiten sind nach den Auflagen der Behörden durchzuführen. Insbesondere die Bestimmungen der einschlägigen Unfallverhütungsvorschriften "UVV" der BG Bau und die Verordnung über Arbeitsstätten in der neuesten Fassung sind zu berücksichtigen. Die Abbrucharbeiten sind entsprechend den baulichen und konstruktiven Gegebenheiten fachgerecht auszuführen.
- Sämtliche Vorgaben der Verordnung über die Bewirtschaftung von gewerblichen Siedlungsabfällen und von bestimmten Bau- und Abbruchabfällen (Gewerbeabfallverordnung - GewAbfV) in der aktuell gültigen Fassung sind zu berücksichtigen.

7. Gutachterliche Begleitung

Sämtliche Arbeiten werden im Auftrag des AG durch einen Sachverständigen für Gebäudeschadstoffe und Rückbau / Entsorgung begleitet und überwacht.

## 01 Rückbau Gartenlauben

### Titel 010 Baustelleneinrichtung

*Hinweis: Vorbemerkungen Baustelleneinrichtung*
Die folgenden Positionen beinhalten Leistungen zur allgemeinen Baustelleneinrichtung. Sie beziehen sich übergeordnet auf alle Titel dieses LV´s. Leistungen für die spezielle Baustelleneinrichtungen für die Durchführung der Dekontaminationsarbeiten sind Bestandteil gesonderter Positionen.

Die Vorhaltedauer (Grundvorhaltedauer) der allgemeinen Baustelleneinrichtung bezieht sich im vorliegenden Fall ohne gesonderte Erwähnung in den einzelnen Positionen ausdrücklich auf die vorgesehene Dauer der Ausführung in allen Titeln.

**010.1 Baustelleneinrichtung anliefern und aufbauen**
Sämtliche Geräte, Werkzeuge und sonstige Betriebs- und Hilfsmittel, die zur vertragsgemäßen Durchführung der Bauleistung erforderlich sind, auf die Baustelle bringen, bereitstellen und betriebsfertig aufstellen einschl. aller dafür notwendigen Arbeiten.

Die erforderlichen festen Anlagen herstellen. Baubüros, Sanitärcontainer, Magazine, soweit erforderlich, antransportieren, aufbauen und einrichten.

Baustrom-, Wasser- und Abwasseranschluss inkl. sämtlicher Verteilereinrichtungen herstellen einschl. ggf. erforderlicher Erdarbeiten. Ausreichende Dimensionierung der Medienversorgung in Abhängigkeit der eingesetzten Geräte eigenverantwortlich durch den AN. Sämtliche Verbrauchskosten gehen zu Lasten des AN.

Wasserversorgungsanlage, bestehend aus Standrohren und Wasserzapfstellen, C-Kupplungen und Schlauchleitungen, einschließlich der dazugehörigen notwendigen Anschluss- und Versorgungsleitungen für Sanitäranlagen und Emissionsschutz (Wasserkanonen für Staubminimierung), für die gesamte Baustelle und Bauzeit auf dem Baugelände installieren.
Im Preis inbegriffen sind u.a. die notwendigen Antragsstellungen, Prüfgebühren sowie die Verbrauchsverrechnungen mit dem zuständigen
Wasserversorgungsunternehmen.

Zufahrtswege zur Baustelle (inkl. Absenken von Bordsteinen und Herstellung provisorischer Zufahrten) anlegen und während der Arbeiten instandhalten. Vorhandene öffentliche und private Verkehrsflächen in geeigneter Weise vor Beschädigungen schützen.

Durch die Bautätigkeiten hervorgerufene Verunreinigungen des öffentlichen Verkehrsraumes hat der AN unverzüglich zu seinen Lasten zu entfernen (gesonderte Position).

Zahlungen auf die Baustelleneinrichtung werden im Verhältnis der erbrachten Teilleistung, 30% nach Einrichten, 40% nach Vorhalten und 30% zur Schlussrechnung zur Gesamtleistung gewährt.
Menge: 1,000 Psch

**010.2 Baustelleneinrichtung vorhalten**
Baustelleneinrichtung gemäß Position 01.010.1 vorhalten, unterhalten und betreiben. Gilt für alle Geräte und Anlagen der Baustelleneinrichtung einschl. Mieten, Pacht, Gebühren und dergleichen.
Menge: 10,000 Wo

**010.3 Baustellenräumung**
Baustelle von allen Geräten der Baustelleneinrichtung räumen. Benutzte Flächen und Wege sind im Rahmen der Baustellenräumung fachgerecht zu reinigen und so wiederherzustellen, dass sie ihrer vorherigen Nutzung entsprechend nutzbar sind.
Hergestellte Zufahrten / Baustraßen entfernen einschl. Entsorgung des verwendeten Materials und Wiederherstellung der Fläche wie oben beschrieben.
Menge: 1,000 Psch

**010.4 Busch-/Strauchwerk roden**
Flächige Rodungsarbeiten auf dem Grundstück bzw. den erforderlichen Zuwegungen durchführen.

- Busch- und Strauchwerk, Großsträucher und sonstiger Aufwuchs aller Art
- Bäume bis 10 cm Stammdurchmesser

Die ordnungsgemäße Entsorgung anfallender Materialien (Holz, Grünschnitt, etc.) wird gesondert vergütet.

Abgerechnet wird über Aufmaß.
Menge: 150,000 m²

**010.5 Bauzaun, laufende Instandhaltung und Unterhaltung während der Bauausführung**
Während der gesamten Ausführungsdauer der Maßnahme ist der durch den AG aufgestellte Bauzaun regelmäßig zu kontrollieren, instand zu halten und in standsicherem, funktionsfähigem und ordnungsgemäßem Zustand zu erhalten.

Erforderliche kleinere Reparaturen (z.B. Nachspannen, Schließen von Lücken, Wiederaufrichten umgestürzter Elemente, Ersatz beschädigter Verbindungsteile) sind unverzüglich auszuführen.

Nach Abschluss der Maßnahme ist der Bauzaun in ordnungsgemäßem Zustand an den Auftraggeber zu übergeben.

Leistungsinhalt: Laufende Instandhaltung, Unterhaltung und Funktionssicherung des durch AG bereitgestellten Bauzauns während der gesamten Bauzeit.

Abgerechnet wird je lfm und Woche.
Menge: 4500,000 lfm

**010.6 Bauzaun umsetzen**
Bauzaun, durch AG aufgestellt, innerhalb des Baufeldes nach Anweisung des AG transportieren und erneut aufstellen (auch Einzelelemente).

Diese Leistung erfolgt nur auf ausdrückliche Anweisung des AG, bzw. der örtlichen Bauüberwachung des AG.
Menge: 50,000 lfm

**010.7 Reinigung der Zufahrtswege**
Durch die Bautätigkeiten hervorgerufene Verunreinigungen des öffentlichen Verkehrsraumes (einschließlich Gehwegflächen) hat der AN unverzüglich, ansonsten mindestens 2 mal wöchentlich, für die Dauer der Bauzeit, zu seinen Lasten zu entfernen.

Reinigung ausschließlich mittels feuchtkehrendem Besenwagen mit Selbstaufnahme.
Menge: 1,000 Psch

**010.8 Dokumentation des Baustellenfortschritts**
Dem AG sind 1 x wöchentlich Fotos in digitaler Form zu übersenden, die die gesamte Baumaßnahme, sowie die Zuwegung abbilden.
Menge: 1,000 Psch

### Titel 020 Schadstoffsanierung

*Hinweis: Vorbemerkung Schadstoffsanierung*
Die Schadstofferfassung hat ergeben, dass kontaminierte Bereiche der Bausubstanz bzw. verbaute Gefahrstoffe vor dem Abbruch der einzelnen Hütten bzw. im Rahmen der Flächenberäumung auszubauen sind. Durch diese Arbeiten können Schadstoffe freigesetzt werden, die gesundheitsgefährdend sind. Im Wesentlichen besteht das Schadstoffspektrum u.a. aus Asbest, PCB und KMF. Details siehe RSE-Konzept Ingenieuere GmbH vom 24.02.2026 (Anlage 02).

Die Dekontamination der Gebäude bzw. der einzelnen Parzellen gilt erst nach schriftlicher Freigabe durch die örtl. BauÜ des AG als beendet.

Sämtliche anfallenden Abfälle an der Anfallstelle aufnehmen, fachgerecht verpacken und zu den Abfallcontainern verbringen. Die Entsorgung der Abfälle wird, ebenso wie die Containergestellung, über die Positionen des Titels 040 bzw. 050 gesondert vergütet.

Bei Leistungen, die nach ihrer Ausführung nicht mehr prüfbar sind, ist vor Ausführung ein gemeinsames Aufmaß mit dem AG durchzuführen. Erfolgt dies nicht, kann eine spätere Prüfung und Abrechnung nur eingeschränkt erfolgen.

Vor Aufnahme der Arbeiten sind folgende Unterlagen schriftlich, digital vorzulegen:

- Schadstoffbezogene Gefährdungsbeurteilung und Nachweis der Unterweisung der Beschäftigten inkl. Unterschrift der Belehrten. Die Unterweisung hat in der jeweiligen Landessprache der Beschäftigten zu erfolgen.
- Anzeige für Tätigkeiten mit asbesthaltigen Produkten bei der zuständigen Behörde gem. Absatz 3.2 der TRGS 519 (aktuelle Fassung).
- Tätigkeitsbezogene Gefährdungsbeurteilungen für die auszuführenden Arbeiten einschl. Unterweisung aller auf der Baustelle beschäftigten Mitarbeiter. Die Gefährdungsbeurteilung hat insbesondere detaillierte Informationen zu den organisatorischen, technischen und persönlichen Schutzmaßnahmen zu enthalten.
- Nachweise der erforderlichen Vorsorgeuntersuchungen gem. ArbMedVV.
- Bauzeitenplan mit Darstellung relevanter Vorgänge bzw. Meilensteine (der BZP ist durch den AN bei Bedarf im Zuge der Ausführung anzupassen bzw. fortzuschreiben).
- Detaillierte schriftliche Arbeits- bzw. Betriebsanweisungen.
- Notfallplan mit Adressen und Telefonnummern von Notdiensten und Krankenhäusern bzw. Ärzten in nächster Umgebung.
- Bei Anwendung eines "Emmissionsarmen Verfahrens" (TRGS 519, 2.9) sind entsprechende Unterlagen (Zulassung, Anzeigen) vor Beginn der Sanierung einzureichen und sich von der BauÜ des AG genehmigen zu lassen.
- Ausreichend dimensionierte Stromversorgung. Bei der Ermittlung der Anschlussleistung sind vor allem die Unterdruckanlagen zu berücksichtigen. Erdarbeiten und Gebühren sind mit einzurechnen.

Folgende Leistungen und Aufwendungen werden ausdrücklich nicht gesondert vergütet und sind in die entsprechenden Positionen zur Schadstoffsanierung mit einzurechnen:

- Sämtliche Aufwendungen, die aus den Vorgaben der Technischen Regelwerke in der aktuell gültigen Fassung (519, 524, 521, 551, PCB-Richtlinie NRW) resultieren.
- Arbeitsmedizinische Vorsorgeuntersuchungen von Arbeitnehmern, die in kontaminierten Bereichen arbeiten (auch unter Vollatemschutz). Inkl. u. U. erforderlicher Nachuntersuchungen, Fahrtkosten und Kosten für Freistellung.
- Erschwerniszulage für Arbeiten in kontaminierten Bereichen mit persönlicher Schutzausrüstung und unter Vollatemschutz.

#### Untertitel 020.10 BE Dekontamination

*Hinweis: Vorbemerkung BE Dekontamination*
Die komplette "BE Dekontamination" unterliegt der Abnahme durch die örtliche BauÜ des AG.

Folgende Leistungen sind mit in die BE Dekontamination einzukalkulieren:

- Arbeitsmedizinische Vorsorgeuntersuchungen von Arbeitnehmern, die in kontaminierten Bereichen arbeiten (auch unter Vollatemschutz). Inkl. u. U. erforderlicher Nachuntersuchungen, Fahrtkosten, Kosten für Freistellung.

- Erschwerniszulage für Arbeiten in kontaminierten Bereichen mit persönlicher Schutzausrüstung und unter Vollatemschutz.

- Fahr-/Rollgerüste, stationäre Gerüste, Hilfsgerüste, Arbeitssitze, Arbeitsbühnen, Hubsteiger, Sicherheitsgeschirre, Leitern, Absturzsicherungen für Einsätze in bis ca. 5 m Höhe inkl. sämtlicher PSAgA.

- Arbeitsbeleuchtung zur Ausleuchtung der Sanierungsbereiche.

- Gestellung von für die jeweiligen Abfallarten geeigneten Verpackungsmaterialien (BigBags, PE-Folie, Spannringfässer und PE-Säcke) in ausreichender Menge (Abstimmung mit der annehmenden Entsorgungsstelle eigenverantwortlich durch AN).

- Sämtliche Arbeiten in den Dachbereichen sämtlicher Gartenlauben sind unter entsprechenden technischen bzw. persönlichen Sicherungsmaßnahmen auszuführen. Die Gestellung der Hilfsmittel, Sicherheitsgeschirre, Säkuranten und Absturzsicherungen ist in die entsprechenden Pauschalen einzurechnen.

- Gestellung von Geräten, Materialien und persönlicher Schutzausrüstung (PSA) gem. u.a. folgender geltender Vorschriften (TRGS 519, TRGS 521, TRGS 524, TRGS 551 PCB-Richtlinie NRW) in erforderlicher Menge einschl. Erneuerung und Entsorgung sämtlicher Verbrauchsartikel.

- Ausreichend dimensionierte Strom- und Wasserversorgung.

**020.10.1 Ablaufplanung Schadstoffentfrachtung**
Erarbeitung einer schriftlichen Ablaufplanung für die Schadstoffsanierung inkl. Planunterlagen und Vorlage der Ablaufplanung (vgl. Besondere Vertragsbedingungen - BVB) beim AG mit u.a. folgenden Inhalten:

- Detaillierte Beschreibung der je Schadstoff gewählten Sanierungsverfahren,
- Beschreibung der Reihenfolge einzelner Sanierungsschritte (Fassade, Innenbereich),
- geplanter Personaleinsatz,
- Verpackung der Abfälle,
- Anordnung der Sanierungs- bzw. Schwarzbereiche (in Lageplänen), falls von den Vorgaben dieser Unterlage abgewichen wird,
- Anordnung der Schleusentechnik (in Lageplänen),
- Anordnung gesonderter Dekon-Bereich,
- Angabe der Entsorgungsanlagen je Abfallschlüssel,
- Benennung der erforderlichen Deklarationsanalytik / des Parameterspektrums.
Menge: 1,000 Psch

**020.10.2 BE Dekontamination**
Baustelleneinrichtung für die Durchführung sämtlicher Dekontaminationsarbeiten des Titels 020 gemäß Vorbemerkung liefern, betriebsbereit aufbauen, nach Abschluss der Arbeiten wieder abbauen und abfahren.
Menge: 1,000 Psch

**020.10.3 BE Dekontamination vorhalten**
Baustelleneinrichtung für die Durchführung sämtlicher Dekontaminationsarbeiten gemäß Position 01.020.2 für die Dauer der Arbeiten vorhalten und nach Bedarf umsetzen.
Menge: 10,000 Wo

**020.10.4 Schwarz-Weiß-Anlage auf-/ abbauen**
Anlieferung und Aufbau einer Schwarz-Weiß-Anlage (3-Zonen System mit Sanitärbereich / Waschbecken / Duschen / WC´s) gemäß der Vorgaben der TRGS 524 inkl. Herstellung sämtlicher Anschlüsse für Ver- und Entsorgung.

Dimensionierung der Anlage erfolgt eigenverantwortlich durch den AN und unter Berücksichtigung der Anzahl der auf der Baustelle Beschäftigten gem. geltender Vorschriften.

Anlage nach Beendigung der Arbeiten wieder abfahren.
Menge: 1,000 Psch

**020.10.5 Schwarz-Weiß-Anlage vorhalten**
Schwarz-Weiß-Anlage gem. Vorposition für die Dauer der Dekontaminationsmaßnahmen vorhalten und betreiben.
Menge: 10,000 Wo

#### Untertitel 020.20 Asbest

*Hinweis: Vorbemerkung Asbestsanierung*
Sämtliche Arbeiten sind gemäß der Vorgaben der TRGS 519 durchzuführen.

**020.20.1 Schwarz- / Sanierungsbereiche für die Demontage asbesthaltiger Materialien**
Schwarz- / Sanierungsbereiche (witterungsbeständig) gemäß Anforderungen der TRGS 519 für den Ausbau schadstoffbelasteter / asbesthaltiger Produkte betriebsbereit aufbauen / einrichten / umbauen einschließlich Lieferung aller erforderlichen Materialien, Geräte und Werkzeuge.

Der Bieter kalkuliert eigenverantwortlich die Dimensionierung der Schwarz- bzw. Sanierungsbereiche für die Sanierungsarbeiten an den Asbestprodukten im Innen- und Außenbereich (Fugenmaterial, Putze, Fliesenkleber, Fensterkitt, Bitumenbahnen und AZ) in Abhängigkeit des gewählten Sanierungsverfahrens. Die Vorgaben der jeweils gültigen Regelwerke sind zu berücksichtigen.

Schwarzbereich für die Dauer der Arbeiten vorhalten / betreiben und nach Abschluss der Arbeiten wieder abbauen und Geräte / Werkzeuge / Materialien reinigen und abtransportieren.

In diese Positionen sind alle Parzellen in denen asbesthaltige Materialien vorhanden sind (s. Anlage 01, Lageplan) und damit verbunden sämtliche Schwarzbereich einzukalkulieren.

- Ort: alle Parzellen in denen asbesthaltige Materialien vorhanden sind (s. Anlage 1, Lageplan).
Sämtliche Schwarzbereiche nach Festlegung des AN in allen Parzellen.

In diese Position einzukalkulieren sind (in Abhängigkeit der jeweils durchzuführenden Arbeiten):

- Herstellung von Zuluftöffnungen mit selbstschließender Klappe.
- Sämtliche Materialien zur Herstellung von luft- staubdichten Abschottungen bzw. für Abklebearbeiten aller Art.
- Falls erforderlich Personal- (4- bzw. 2-Kammer-Schleusen) und Materialschleusen (2-Kammer-Schleusen) inkl. sämtlichem Zubehör (Unterdruckhaltung, Messschreiber, Wassermanagement),
- Falls erforderlich UHG´s zur Erzeugung eines Unterdruckes bzw. einer gerichteten Luftführung in Schwarzbereichen. Anzahl und Dimensionierung eigenverantwortlich durch AN unter Berücksichtigung der Größe der Schwarzbereiche.
- Differenzdruckmesstechnik.
- Restfaserbindemittel inkl. Sprühgerät nur auf Anweisung die BauÜ des AG.
- Industriesauger (Staubklasse H).

Schwarz- und oder Sanierungsbereiche nach Abschluss der jeweiligen Sanierungsarbeiten einer umfangreichen Feinreinigung durch Absaugen und Abwischen sämtlicher Oberflächen, etc. unterziehen. Freigabe erfolgt durch die BauÜ im Rahmen einer visuellen Abnahme.

Die Abrechnung erfolgt pauschal. Die Auszahlung erfolgt anteilig entsprechend dem Baufortschritt.
Menge: 1,000 Psch

**020.20.2 Abtrag asbesthaltige Fassadenputze**
Fachgerechte Sanierung asbesthaltiger Fassadenputze (außen) gemäß Vorgaben der TRGS 519 durch vollständigen, rückstandsfreien Abtrag der Putzlage mittels geeignetem Verfahren nach Wahl des AN.

- Ort: Parzelle 12 (s. Anlage 01, Lageplan).
- Lage: Fassadenfläche.
- Arbeitshöhe: bis ca. 3,0 m.
- Material: Mineralischer Putz auf Mauerwerk, Beton etc.
- Stärke Putz: ca. 20 - 30 mm.

Hinweis:
Die Nachbehandlung zur rückstandsfreien Entfernung von Restanhaftungen am Mauerwerk und Beton inkl. Lunkerbehandlung ist ausdrücklich mit einzukalkulieren. Hierunter fallen auch sämtliche Eck- und Kantbereiche.

Abgerechnet wird je m² rückstandslos abgetragener Putzfläche.
Menge: 40,000 m²

**020.20.3 Entfrachtung Dachaufbau mit asbesthaltiger Bitumenbahn**
Vollständige Demontage der teilw. mehrlagigen Bitumenbahn im Dach- und Fassadenbereich mittels geeignetem Verfahren inkl. Aufnahme und Separation in die unterschiedlichen Materialfraktionen gemäß Vorgaben der TRGS 519.

Alternativ kann der Ausbau gemäß BT 63-Verfahren (DGUV 201-012) erfolgen.

In diese Leistung mit einzurechnen ist ein rückstandsfreier Abtrag der Vergussmasse bzw. des Haftklebers vom Untergrund (Holz, Mineralik) mittels geeignetem Verfahren.

- Ort: Parzelle 14, 16, 18, 33, 35, 37, 39, 40, 42  (s. Anlage 01, Lageplan).
- Aufbau: s. Anlage 02, Steckbriefe Parzellen.

Hinweis: Der Ausbau des nicht asbestbelasteten Dachaufbaus auf sämtlichen anderen Dach- und Fassadenflächen ist Bestandteil einer gesonderter Position.

Maßnahmen zur Sicherung gegen Absturz (TOP-Prinzip) sind ausdrücklich mit einzurechnen.

Abgerechnet wird je m² demontierten und entfrachteten Dachaufbaus.
Menge: 200,000 m²

**020.20.4 Entfrachtung Asbestzementplatten im Fußbodenaufbau**
Fachgerechte zerstörungsfreie Demontage bzw. Aufnahme von aufgelegten Asbestzementplatten im Fußbodenaufbau unterhalb von Parkett mittels geeignetem Verfahren gem. Vorgaben der TRGS 519, Abschnitt 16 und unter Berücksichtigung der Vorbemerkung.

- Ort: Parzelle 9a (s. Anlage 01, Lageplan).
- Aufbau: s. Anlage 02, Steckbriefe Parzellen.

Abgerechnet wird je m² enftrachteter Asbestzementplatten.

Bei der Kalkulation sind folgende Sachverhalte zu berücksichtigen:

- Der Ausbau des nicht asbesthaltigen Fußbodenaufbaus oberhalb der Asbestzementplatten hat sukzessive zu erfolgen. Das unkontrollierte Zerstören der Asbestzementplatten und der damit einhergehenden Faserexposition in den darunter liegenden Bereich ist zu verhindern. Ein Betreten der v.g. Asbestzementplatten ist nicht zulässig.
- Der Ausbau der Asbestzementplatten erfolgt erst nach abgeschlossener Entkernung des darüberliegenden Fußbodenaufbaus und nach Freigabe durch die örtliche BauÜ.
- Die händische Separierung der unterhalb der im Fußbodenaufbau vorhandenen Materialien (Polystyrol, Trennlagen aus Kunststoff) ist mit einzukalkulieren.
Menge: 20,000 m²

**020.20.5 Entfrachtung Dach aus Asbestzement-Wellplatten**
Zerstörungsfreie Demontage von Wellplatten unterschiedlicher Größe aus Wellasbestzement im Dachbereich unter Berücksichtigung der TRGS 519, Abschnitt 16.

- Ort: Parzellen 3, 11, 19, 25, 28, 34  (s. Anlage 01, Lageplan).
- Arbeitshöhe über GOK: bis ca. 3,0 m.

Abgerechnet wird je m² entfrachteter Asbestzement-Wellplatte.
Menge: 125,000 m²

**020.20.6 Entfrachtung AZ-Schindeln / AZ-Elemente im Fassadenbereich / Attika**
Zerstörungsfreie Demontage der AZ-Schindeln bzw. kleinformatiger AZ-Elemente inkl. der hinterliegenden Dämmung im Fassadenbereich / Attika unter Berücksichtigung der Vorgaben der TRGS 519. Die Verwendung von PSAgA ist in die Position einzukalkulieren.

- Ort: Parzelle 27, 41, 42 (s. Anlage 01, Lageplan).
- Arbeitshöhe über GOK: bis ca. 5,0 m.

Abgerechnet wird je m² entfrachteter AZ-Schindeln bzw. kleinformatiger AZ-Elemente.
Menge: 120,000 m²

**020.20.7 Entfrachtung Blumenkübel aus Asbestzement**
Aufsammeln sämtlicher loser Asbestprodukte unter Berücksichtigung der TRGS 519.

- Ort: Parzelle 11, 20, 36 (s. Anlage 01, Lageplan).

Abgerechnet wird je entfrachteter Blumenkübel im Ganzen.
Menge: 30,000 Stck

**020.20.8 Demontage asbesthaltiger Fensterkitt BT 56 (Glasanschlussfugen)**
Demontage  und fachgerechte Sanierung von asbesthaltigem Fensterkitt im Bereich von Glasanschlussfugen mittels Verfahren BT 56 der DGUV-Information 201-012.

- Ort: Parzelle 16, 21, 23, 24, 27, 28, 32, 35, 37, 50, 55 (s. Anlage 01, Lageplan).
- Fenster:
  - 15 Stk.: Holzfenster,
  - 2 Stk.: Metallfenster,
- Art: Metallrahmenfenster / Kellerfenster.

Der asbesthaltige Kitt befindet sich beidseitig der Verglasung (innen und außen). Teilw. befindet sich der Fensterkitt unterhalb einer nachträglich aufgebrachten Silikonfuge.

Abgerechnet wird je lfm. saniertem Fensterkitt beidseitig der Verglasung.
Menge: 150,000 lfm

**020.20.9 Entfrachtung Wandfliesen mit asbesthaltigem Fliesenkleber**
Fachgerechte Demontage von Wandfliesen mit asbesthaltigem Fliesenkleber inkl. Nachbehandlung der Oberflächen mittels geeignetem Verfahren.
Alle im Zuge der Demontage anfallenden Abfälle sind ebenfalls als asbesthaltiger Abfall zu verpacken.

- Ort: Parzelle 16, 18, 36 (s. Anlage 01, Lageplan).
- Untergrund: Mauerwerk, Beton, Gipskarton, etc.

Hinweise:
- Fliesen im Bereich von Leichtbauwänden sind vor dem Hintergrund des nicht vollständig abzutragenden Klebers, inkl. der dahinterliegenden Gipskartonplatte auszubauen. Sämtliches hierbei ausgebautes Material (Gipskartonplatte, Fliese, Fliesenkleber) ist als asbesthaltiger Abfall zu deklarieren.

- Im Bereich von mineralischem festen Untergrund erfolgt die Demontage mittels Verfahren BT 57 der DGUV-Information 201-012.

Abgerechnet wird je m² demontierter Fliesen inkl. asbesthaltigem Fliesenkleber.
Menge: 30,000 m²

**020.20.10 Entfrachtung von asbesthaltigen Floor-Flex-Platten inkl. Kleber**
Entfrachtung von asbesthaltigen Floor-Flex-Platten unterschiedlicher Größe inkl. asbesthaltigem Kleber bzw. Ausgleichsschicht auf Holzdielen mittels geeignetem Verfahren und nach entsprechender Demontage der etwaig oberhalb der Floor-Flex-Platten verlegten Auslegware gem. Vorposition.

- Ort: Parzelle 10 (s. Anlage 01, Lageplan).
- Abtragsstärke: im Mittel ca. 0,3 cm
- Unterlage: Holz.

Abgerechnet wird je m² entfrachteter Floor-Flex-Platten inkl. asbesthaltigem Kleber.
Menge: 25,000 m²

**020.20.11 Entfrachtung asbesthaltiges Fugenmaterial (Gehwegplatten)**
Entfrachtung asbesthaltiger Fugenmaterialien (bitumenhaltig) zwischen Gehwegplatten gem. TRGS 519.

Die Fugenmaterialien sind rückstandsfrei zu entfernen.

- Ort: Parzelle 15 (s. Anlage 01, Lageplan).
- Fugentiefe: ca. 3 - 5 cm.

Abgerechnet wird je lfm entfrachteter Fugenmasse.
Menge: 40,000 lfm

**020.20.12 Entfrachtung asbesthaltige Beschichtung auf Beton**
Entfrachtung der asbesthaltigen Fußbodenbeschichtung auf Estrich / Beton im Außenbereich durch vollständigen Abtrag (Abfräsen / Abschleifen) unter Berücksichtigung der Vorgaben der TRGS 519 und der Vorbemerkungen. Hier z.B. mittels emissionsarmen Verfahrens für Tätigkeiten gem. Nr. 2.9 TRGS 519, hier BT 17, BT 40.

- Ort: Parzelle 5a (s. Anlage 01, Lageplan).
- Untergrund: Beton.
- Abtragsstärke: bis 0,3 cm.

Abgerechnet wird je m² abgetragener Fußbodenbeschichtung.
Menge: 10,000 m²

**020.20.13 Aufsammeln sonstiger loser Asbestprodukte**
Aufsammeln sämtlicher loser Asbestzementbruchstücke unter Berücksichtigung der TRGS 519.

- Asbestprodukte: Faserzementbruchstücke.
- Ort: Freiflächen sämtlicher Parzellen.
- Fläche: ca. 25.000 m².
Menge: 1,000 Psch

**020.20.14 Entfrachtung Brandschutztüren**
Entfrachtung von Brandschutztüren mit KMF-Dämmung und asbesthaltigen Pappen im Schließblechbereich mittels geeignetem Verfahren und Transport in einen geeigneten Schwarzbereich gem. Position 020.20.1.

Zerlegung und Separation der verschiedenen Materialien (Metall, Asbest, KMF).

Brandschutztüren unterschiedlicher Art und Größe.

Die Vergütung erfolgt ausdrücklich nur auf Basis eines Aufmaßes mit fototechnischer Dokumentation der Arbeiten (vorher und nachher).
Menge: 3,000 Stck

#### Untertitel 020.30 KMF

*Hinweis: Vorbemerkung KMF-Sanierung*
Sämtliche Arbeiten sind gemäß der Vorgaben der TRGS 521 durchzuführen.

**020.30.1 (witterungsbeständige) Sanierungsbereich(e) - KMF-Sanierung**
(witterungbeständige) Sanierungsbereich(e) gemäß Anforderungen der TRGS 521 für den Ausbau schadstoffbelasteter, KMF-haltiger Produkte im Innen- und Außenbereich betriebsbereit aufbauen / einrichten / umbauen einschließlich Lieferung aller erforderlichen Materialien, Geräte, Werkzeuge, etc.

Der Bieter kalkuliert eigenverantwortlich die Dimensionierung der Sanierungsbereiche für die Sanierungsarbeiten an den KMF-Produkten im Bereich aller Rückbauobjekte im Innen- und Außenbereich in Abhängigkeit des gewählten Sanierungsverfahrens. Die Vorgaben der jeweils gültigen Regelwerke sind zu berücksichtigen.

Sanierungsbereich(e) für die Dauer der Arbeiten vorhalten / betreiben und nach Abschluss der Arbeiten wieder abbauen und Geräte / Werkzeuge / Materialien reinigen und abtransportieren.

In diese Position einzukalkulieren sind (in Abhängigkeit der jeweils durchzuführenden Arbeiten):

- Herstellung von Zuluftöffnungen mit selbstschließender Klappe.
- Sämtliche Materialien zur Herstellung von luft- staubdichten Abschottungen bzw. für Abklebearbeiten aller Art.
- Personal- (2-Kammer-Schleusen) und bei Bedarf Materialschleusen (2-Kammer-Schleusen) incl. sämtlichem Zubehör (Unterdruckhaltung, Messschreiber, Wassermanagement etc.)
- UHG´s zur Erzeugung eines Unterdruckes bzw. einer gerichteten Luftführung in Schwarzbereichen. Anzahl und Dimensionierung eigenverantwortlich durch AN unter Berücksichtigung der Größe der Schwarzbereiche.
- Differenzdruckmesstechnik.
- Restfaserbindemittel inkl. Sprühgerät nur auf Anweisung der BauÜ des AG.
- Industriesauger (Staubklasse H).
- Ort: sämtliche Parzellen.
- Sämtliche Schwarzbereiche nach Festlegung des AN im Bereich der Rückbauobjekte.

Sanierungsbereich nach Abschluss der jeweiligen Sanierungsarbeiten einer umfangreichen Feinreinigung durch Absaugen, Abwischen sämtlicher Oberflächen unterziehen. Freigabe erfolgt durch den Gutachter im Rahmen einer visuellen Abnahme.

Die Abrechnung erfolgt einmalig als Pauschale für sämtliche KMF-Schadstoffsanierungsarbeiten des Titels 020.30 und anteilig über die gesamte Dauer der Ausführung.
Menge: 1,000 Psch

**020.30.2 Aufbruch Estrich und Aufnahme KMF**
Aufbruch von Estrich (teilw. inkl. Fliesen) mittels geeignetem Verfahren inkl. Aufnahme und Separation der unterliegenden KMF-Dämmstoffe und Trennlagen (Ölpapier, Pappe, Folie). Etwaige Rückstände am unterliegenden Beton sind rückstandslos abzufräsen. Die Verbringung zu den entsprechenden Abfallcontainern (Dämmung, Ölpapier, Pappe, Folie, Estrich mit KMF-Anhaftungen) bzw. zur Aufbereitungsfläche (Estrich) ist mit einzukalkulieren.

- Ort: Parzellen 9, 18.
- Aufbau: s. Anlage 02, Steckbriefe Parzellen.

Abrechnung je m² vollständig entfrachtetem Fußbodenaufbau.
Menge: 40,000 m²

**020.30.3 Erschwerniszulage Demontage KMF im Fußbodenaufbau**
Erschwerniszulage zur Position 020.30.2für das Absammeln / Abkratzen von KMF-Dämmstoffen an Estrichschollen bzw. sonstigen Oberflächen (Beton).

Einzurechnen ist zudem sämtlicher zusätzlicher Aufwand zur Aufnahme und Separierung der Trennlagen aus Ölpapier, Pappe und Folie.

Brutto-Grundfläche: ca. 40 m².

Die Vergütung der Leistung erfolgt als Pauschale.
Menge: 1,000 Psch

**020.30.4 Entfrachtung KMF-Dämmung in Leichtbauwänden / hinter Vorsatzschalen**
Demontage / Ausbau von KMF-Dämmung innerhalb von in Leichtbauwänden ausgeführten Innenwänden und Vorsatzschalen aus Gipskarton und Holz unter Berücksichtigung der Vorgaben der TRGS 521.

Der Ausbau der nicht asbesthaltigen Gipskarton- und Holzbeplankung (2-lagig) ist in die Position einzukalkulieren.

- Ort: Parzellen: 23, 27, 28, 29, 30
- Arbeitshöhe bis ca. 2,8 m,
- KMF-Dämmung im Mittel ca. 10 cm,
- Mächtigkeit Wände / Vorsatzschale: bis ca. 3,0 cm (doppelt beplankt).

Abrechnung je m² vollständig entfrachteter Wandkonstruktion über die gesamte Mächtigkeit.
Menge: 350,000 m²

**020.30.5 Entfrachtung Abhangdecken inkl. KMF-Dämmung**
Demontage von Abhangdecken aller Art (Gipskarton, Holzlamellen / -platten, Akustikholzdeckenplatten, etc.) inkl. der vorhandenen aufliegenden bzw. verbauten KMF-Dämmung.

Die Demontage der Haltekonstruktionen / Abhängungen, etc. aller Art ist einzukalkulieren.

- Ort: Parzellen: 23, 27, 28, 29, 30,
- Arbeitshöhe: bis ca. 2,8 m.

Abgerechnet wird je m² demontierter bzw. ausgebauter Abhangdecke (Sichtfläche) mit aufgelegter KMF-Dämmung.
Menge: 150,000 m²

**020.30.6 Entfrachtung sonstiger KMF-Produkte**
Demontage / Ausbau / Aufnahme von u.a. folgenden nicht in den Gebäudesteckbriefen von Anlage 02 dargestellten KMF-Dämmstoffen:

- Demontage von Ummantelungen aller Art (Blech, Kunststoff, Gips, Bitumenpappe). Separation der Isolierungsmaterialien,
- aufsammeln loser KMF Produkte,
- Entfrachtung von Stopfmassen aus KMF (Wand- Deckenanschlüsse).
Menge: 1,000 Psch

**020.30.7 Ausführungsbegleitende KMF-Separation**
Ausführungsbgeleitende händische Separation diskret verbauter KMF-Dämmstoffe und Isolierungen während des maschinellen Abbruchs.

Abrechung als Pauschale.
Menge: 1,000 Psch

#### Untertitel 020.40 PCB / Hg

*Hinweis: Vorbemerkung PCB-Sanierung*
Sämtliche Arbeiten sind gemäß der Vorgaben der TRGS 524, sowie der PCB-Richtlinie NRW durchzuführen.

**020.40.1 Entfrachtung Leuchtstoffröhren (PCB-haltige Kleinkondensatoren)**
Entfrachtung von Leuchtstoffröhren und Ausbau der PCB-haltigen Kleinkondensatoren. Die Leuchtstoffröhren sind gem. Vorgabe der Entsorgungsstelle zu verpacken und als quecksilberhaltige Abfälle zu entsorgen. Die Kleinkondensatoren sind als PCB-haltig zu entsorgen.
Menge: 1,000 Psch

**020.40.2 Entfrachtung Bodenbelag (PVC)**
Entfrachtung von vollflächig verklebtem PCB-haltigen Bodenbelag.

- Ort: Parzelle: 5a,
- PCB-Gehalt: 83 mg/kg.

Abgerechnet wird je m² entfrachtetem PCB-haltigen Bodenbelag.
Menge: 10,000 m²

#### Untertitel 020.50 PAK

*Hinweis: Vorbemerkung PAK-haltiger Schadstoffe*
Sämtliche Arbeiten sind gemäß der Vorgaben der TRGS 524 durchzuführen.

**020.50.1 Sonstige Schwarz- / Sanierungsbereiche für die Demontage PAK-haltiger Materialien**
Schwarz- / Sanierungsbereiche (witterungsbeständig) gemäß Anforderungen der TRGS 524 / TRGS 551 / DGUV 101 004 und der PAK-Handlungsanleitung der LAGetSi für den Ausbau schadstoffbelasteter / PAK-haltiger Produkte betriebsbereit aufbauen / einrichten / umbauen einschließlich Lieferung aller erforderlichen Materialien, Geräte, Werkzeuge.

Der Bieter kalkuliert eigenverantwortlich die Dimensionierung der Schwarz- bzw. Sanierungsbereiche für die Sanierungsarbeiten an den PAK-haltigen Produkten im Innen- und Außenbereich (Trennlagen, Bitumenbahnen) in Abhängigkeit des gewählten Sanierungsverfahrens. Die Vorgaben der jeweils gültigen Regelwerke sind zu berücksichtigen.

Schwarz-/ Sanierungsbereich für die Dauer der Arbeiten vorhalten / betreiben und nach Abschluss der Arbeiten wieder abbauen und Geräte / Werkzeuge / Materialien reinigen und abtransportieren.

In diese Position einzukalkulieren sind (in Abhängigkeit der jeweils durchzuführenden Arbeiten):

- Herstellung von Zuluftöffnungen mit selbstschließender Klappe.
- Sämtliche Materialien zur Herstellung von luft- und staubdichten Abschottungen bzw. für Abklebearbeiten aller Art.
- Falls erforderlich Personal- (2-Kammer-Schleusen) und Materialschleusen (2-Kammer-Schleusen) inkl. sämtlichem Zubehör (gerichteter Luftführung, Wassermanagement, etc.)
- Falls erforderlich UHG´s zur Erzeugung einer gerichteten Luftführung in Schwarzbereichen. Anzahl und Dimensionierung eigenverantwortlich durch AN unter Berücksichtigung der Größe der Schwarzbereiche.
- Industriesauger (Staubklasse H).
- Ort: sämtliche Parzellen.
- Sämtliche Schwarzbereiche nach Festlegung des AN im Bereich der Rückbauobjekte.

Schwarz- und oder Sanierungsbereiche nach Abschluss der jeweiligen Sanierungsarbeiten einer umfangreichen Feinreinigung durch Absaugen, Abwischen sämtlicher Oberflächen etc. unterziehen. Die Freigabe erfolgt durch die BauÜ des AG im Rahmen einer visuellen Abnahme.

Die Abrechnung erfolgt einmalig als Pauschale für sämtliche PAK-Schadstoffsanierungsarbeiten des Titels 02.50 und anteilig über die gesamte Dauer der Ausführung.
Menge: 1,000 Psch

**020.50.2 Entfrachtung teerstämmiger Bitumenbahnen / Vergussmasse (PAK-Gehalt: > 1.000 mg/kg)**
Mehrlagige, vollflächig auf Holzlattung / Holzkonstruktion verklebte teerstämmige Dachbahnen und Vergussmassen mit einem PAK-Gehalt von > 1.000 mg/kg (gefährlicher Abfall) mittels geeigneter Verfahren gem. Vorbemerkung unter Zuhilfenahme von entsprechender PSAgA ablösen bzw. separieren und Bereitsstellung zur Entsorgung.

- Ort: Parzelle 5a, 6a, 7a.
- Aufbau: s. Anlage 02, Steckbriefe Parzellen).
- Bitumenbahn mehrlagig, inkl. Vergussmasse - i.M. ca. 3 cm (PAK-Gehalt: 2.160 mg/kg).
- Untergrund: Holzlattung / Holzschalung.

Hinweis:
Das Holz mit teerhaltigem Anstrich bzw. teerhaltigen Rückständen ist im Nachgang der Sanierung bzw. im Rahmen des Rückbaus entsprechend zu separieren. Dieser Aufwand ist einzukalkulieren.

Abgerechnet wird je m² entfrachteter Bitumenbahnen bis zum Holzdach.
Menge: 50,000 m²

**020.50.3 Entfrachtung teerstämmiger Bitumenbahnen / Vergussmasse (PAK-Gehalt: > 100 bis <= 1.000 mg/kg)**
Mehrlagige, vollflächig auf Holzlattung / Holzkonstruktion verklebte teerstämmige Dachbahnen und Vergussmassen mit einem PAK-Gehalt > 100 bis <= 1.000 mg/kg mittels geeigneter Verfahren gem. Vorbemerkung unter Zuhilfenahme von entsprechender PSAgA ablösen bzw. separieren, aufnehmen und zu den Abfallcontainern verbringen.

- Ort: Parzelle 3, 11,17,19.
- Aufbau: s. Anlage 02, Steckbriefe Parzellen.
- Bitumenbahn mehrlagig, inkl. Vergussmasse - i.M. ca. 3 cm (PAK-Gehalt: 208 mg/kg).
- Untergrund: Holzlattung / Holzschalung.

Hinweis:
Das Holz mit teerhaltigem Anstrich bzw. teerhaltigen Rückständen ist im Nachgang der Sanierung bzw. im Rahmen des Rückbaus entsprechend zu separieren. Dieser Aufwand ist einzukalkulieren.

Abgerechnet wird je m² entfrachteter Bitumenbahnen bis zum Holzdach.
Menge: 80,000 m²

**020.50.4 Entfrachtung bituminöser Dachbahnen inkl. Dämmmaterialien (<= 100 mg/kg)**
Mehrlagige, vollflächig verklebte bituminöse Dachbahnen inkl. zwischenliegender Dämmmaterialien (Polystyrol) mittels geeigneter Verfahren gem. Vorbemerkung von den Holzkonstruktionen ablösen, aufnehmen und zu den Abfallcontainern verbringen:

- Ort: div. Parzellen.
- Aufbau: s. Anlage 02, Steckbriefe Parzellen.
- Bitumenbahn mehrlagig, inkl. Vergussmasse - i.M. ca. 3 cm (PAK-Gehalt: <= 100 mg/kg).
- Untergrund: Holzlattung / Holzschalung.

Hinweis:
Das Holz mit bitumenhaltigem Anstrich bzw. bitumenhaltigen Rückständen ist im Nachgang der Sanierung bzw. im Rahmen des Rückbaus entsprechend zu separieren. Dieser Aufwand ist einzukalkulieren.

Abrechnung je m² entfrachteter Dachfläche bis zur Holzkonstruktion.
Menge: 800,000 m²

**020.50.5 Entfrachtung bituminöser Dachbahn auf Beton (PAK-Gehalt: > 100 bis <= 1.000 mg/kg)**
Mehrlagige, vollflächig verklebte bituminöse Dachbahnen und Dampfsperren mit einem PAK-Gehalt > 100 bis <= 1.000 mg/kg mittels geeigneter Verfahren gem. Vorbemerkung vom Dachbeton ablösen, aufnehmen und zu den Abfallcontainern verbringen.

- Ort: div. Parzellen.
- Aufbau: s. Anlage 02, Steckbriefe Parzellen.
- Bitumenbahn mehrlagig, inkl. Vergussmasse - i.M. ca. 3 cm (PAK-Gehalt: 208 mg/kg).
- Untergrund: Beton.

Hinweis:
Der Dachbeton mit bitumenhaltigen Anstrich ist im Nachgang der Sanierung bzw. im Rahmen des Rückbaus entsprechend zu separieren. Dieser Aufwand ist einzukalkulieren.

Abgerechnet wird je m² sanierter Dachfläche.
Menge: 30,000 m²

#### Untertitel 020.60 Altholz A IV

*Hinweis: Vorbemerkung Altholz A IV*
Sämtliche Arbeiten sind gemäß der Vorgaben der TRGS 524 durchzuführen.

**020.60.1 Separation Altholz A IV**
Rückbauvorlaufende Demontage bzw. rückbaubegleitende Separation aller Materialien, die gemäß Anlage 02 als Altholz A IV einzustufen sind.

- Material: Konstruktionsholz, Holzbekleidungen, Holzfassaden, Dächer, Fenster, Türen, Zäune.
Menge: 1,000 Psch

### Titel 030 Beräumung-, Entkernungs-, Rückbau- & Demontagearbeiten

*Hinweis: Vorbemerkung Beräumung / Entkernung / Rückbau Parzellen & Bauwerke*
Vor Beginn des jeweiligen maschinellen Rückbaus / der Flächenberäumung ist der folgende Arbeitsschritt abzuschließen:

- Dekontaminationsmaßnahmen

Dies kann auch abschnittsweise, bzw. sukzessiv erfolgen.

Die oben stehenden Leistungen in Titel 020 zu sämtlichen Dekontaminationsmaßnahmen werden gesondert vergütet. Erst nach schriftlicher Freigabe der örtlichen BauÜ des AG wird mit dem maschinellen Rückbau bzw. der Flächenberäumung der jeweiligen Parzellen bzw. Gebäuden begonnen! Eine Bescheinigung über die Medien-/Spannungsfreiheit des Geländes wird zum Beginn der Maßnahme nachgereicht.

Im Bereich sämtlicher Parzellen & Bauwerke sind zudem vorlaufende Beräumungs- und Entkernungsarbeiten durchzuführen.

Zunächst sind die Parzellen & Bauwerke vollständig von sämtlichen beweglichen und nicht fest mit dem Bauwerk verbundenen Gegenständen, Möbeln, Gartenanlagen und Ablagerungen aller Art händisch zu beräumen.
Im Gegensatz zur Beräumung betrifft die anschließende Entkernung den händischen Ausbau aller nicht mineralischen Materialien, Baustoffe und Gegenstände, die fest mit der Bausubstanz (Bauwerk) verbunden sind.
Dies gilt und je nach Befund für:

- Innenausbauten aller Art (insbesondere Einbaumobiliar),
- Türen aus Holz und Kunststoff,
- Bodenbeläge aller Art (Holz, Teppich, Vlies, Filz, PVC, Linoleum),
- Doppelböden (alle Arten aufgeständerter Fußböden) Leichtbau-/Faserplatten (schadstofffrei) im Fußbodenaufbau Trenn- und Leichtbauwände sowie Wandbekleidungen aller Art aus Glas, Holz bzw. Spanplatten, Gipskarton, Kunststoff,
- Systembauplatten und sonstige schadstofffreie Dämmmaterialien /-elemente aller Art (Polystyrol, Heraklith),
- abgehängte Decken und Deckenverkleidungen aller Art,
- Rohrleitungen aus Kunststoff, Stahl, Edelstahl bzw. (schadstofffreie) Rohrisolierungen aller Art,
- sämtliche Leuchtmittel (inkl.  Separation der Kondensatoren),
- sämtliche Einrichtungen der TGA bzw. Haustechnik (Klima, Heizung, Sanitär), sowie auch Schaltschränke und andere elektrische Einrichtungen,
- Zaunanlagen inkl. Fundamente,
- Gartenanlage / Außenanlagen / Einrichtung,
- sämtliche Kleingebinde (Farben).

Ergänzende Hinweise sowie parzellenbezogene Unterlagen sind den Gebäude- und Parzellensteckbriefen in Anlage 02 zu entnehmen. Die hierin dargestellten Kennzahlen, Hinweise und Unterlagen entsprechen dem Stand August 2025 (08/25). Zwischenzeitlich wurde im Februar 2026 eine umfangreiche Rodungsmaßnahme durchgeführt. Eine Fotodokumentation zum Zustand der einzelnen Parzellen nach Abschluss der im Februar 2026 durchgeführten Rodungsarbeiten (Stand März 2026 / 03/26) ist ebenfalls in Anlage 02 hinterlegt.

Die im Rahmen der Beräumung und Entkernung anfallenden Abfälle sind getrennt nach Materialfraktion aufzunehmen / auszubauen, ggf. zu verpacken, händisch zu den bereit gestellten Abfallcontainern zu transportieren und für eine ordnungsgemäße Entsorgung bereitzustellen.
Sämtliche erforderlichen Hilfseinrichtungen wie Leitern, Roll- gerüste, Hubsteiger sind in die Pauschale einzurechnen. Nach Abschluss der Beräumung und Entkernung sind die Arbeiten durch die örtl. BauÜ des AG abnehmen zu lassen. Der AN hat die örtl. BauÜ des AG über einen diesbezüglichen Termin 3 Werktage vor Abschluss der Beräumungs- und Entkernungsarbeiten zu informieren.

In die Rückbau- bzw. Flächenberäumungspauschalen sind, sofern nicht gesondert erwähnt, folgende Leistungen und Aufwendungen mit einzurechnen:

- Sämtliche Maßnahmen des Arbeitsschutzes und der Arbeitssicherheit. Vor Beginn der Abbrucharbeiten ist der jeweilige Gefahrenbereich in geeigneter Weise wirksam abzusperren und nach Beendigung der Demontagearbeiten gem. gültiger Vorschriften zu sichern.

- Aufnahme, Separation, Vorsortierung, Verpackung aller anfallenden Stoffe, Materialien und Bauteile sowie Transport zu den Abfallcontainern einschl. Beladen der Container. Mineralisches Abbruchmaterial (Beton, Mauerwerk) ist aufzunehmen und innerhalb des Baufeldes zu verfahren (Transportweg bis ca. 320 m) und dort, ggf. getrennt nach vermuteter Belastung (Kontamination), aufzumieten / zwischenzulagern.

- Die Arbeiten sind zur Verminderung der Staubemissionen unter Berieselung / Benässung mittels C-Schlauch und Wasserkanone durchzuführen.

- Aufwand für die maßnahmenbegleitende (ggf. auch händisch durchzuführende) Trennung / Separation unterschiedlicher Abfallfraktionen gem. Vorgaben der Gewerbeabfallverordnung - GewAbfV) ist mit in die folgenden Pauschalen bzw. in die entsprechenden Zulagen einzurechnen.

- Bei der Aufnahme von Bodenplatten und sonstigen Oberflächenbefestigungen ist auf organoleptisch auffällige Bereiche der Abbruchmaterialien und ggfs. des Untergrundes zu achten. Sollten hier Verunreinigungen festgestellt werden, so sind diese Bereiche umgehend zu sichern, mit Baufolie abzudecken und der örtl. BauÜ des AG anzuzeigen. Für die Abdeckung der Bereiche erfolgt keine gesonderte Vergütung.

- Nur eingeschränkte Zugänglichkeit zur Baustelle Zufahrt nur über die Essener Straße und im weiteren Verlauf über unbefestigte Wege bzw. über das unbefestigte Gelände der Gartenanlage etc.

- Schutz aller Revisionsschächte und Leitungen im Baustellenbereich.

- Schutz sämtlicher noch erhaltener Bäume und des Strauchwerks.

- Für die Rückbau- bzw. Flächenberäumungstätigkeiten benötigte Wegeflächen sind selbstständig herzustellen und ggf. entsprechend zu schützen.

- Es hat im Hinblick auf die bautechnische Qualität des anfallenden Bauschuttgemisches eine rückbaubegleitende Separation von Porenbeton bzw. Schlackengemische / -steine stattzufinden.

- Der erhöhte Aufwand zur Separation unterschiedlicher Materialfraktionen (Beton, Stahlbeton, Holz, Stahl, Gips) und der damit einhergehende kleinteilige Rückbau.

- Arbeitstäglich sind sichere Bauzustände während der Abbrucharbeiten sicher zu stellen.

Die Lage der im folgenden beschriebenen Parzellen bzw. Rückbauobjekte, sowie Details zum Bauwerkstyp, Konstruktionsform, Maße, Grundfläche und Bruttorauminhalt, sowie eine Fotodokumentation über den Zustand der einzelnen Parzellen nach erfolgter Rodung (Stand: 03/26) sind den Gebäude-/ Parzellensteckbriefen, bzw. der Fotodokumentation in Anlage 02 zu entnehmen.

**030.1 Erstellung Flächenberäumungskonzept**
Fortschreiben des bauseitigen Rückbau- bzw. Flächenberäumungskonzeptes in Abstimmung mit dem AG inkl. Planunterlagen im Status einer detaillierten Ausführungsplanung für alle Leistungen zum Rückbau der Gebäude und Beräumung der Parzellen mit u.a. folgenden Angaben / Inhalten:

- Beschreibung der geplanten Vorgehensweise zum Rückbau mit detaillierter Beschreibung der geplanten Vorgehensweise,
- Erstellung einer Planunterlage mit Kennzeichnung der geplanten Geräteaufstellflächen (Bagger),
- Beschreibung des geplanten Personal- und Geräteeinsatzes,
- Erstellung eines Baustelleneinrichtungsplans mit Kennzeichnung der BE, Lagerflächen, Containerstellflächen,
- Beschreibung der Schutzmaßnahmen zum Schutz befestigter Oberflächen, Beschreibung der Maßnahmen zum Emissionsschutz (Lärm, Staub, Erschütterungen),
- Bauzeitenplan im Format MS-Project mit Darstellung aller relevanten Abläufe / Milestones.

Mit der Ausführung der Arbeiten darf erst nach AG-seitiger Freigabe des Abbruchkonzeptes begonnen werden.
Menge: 1,000 Psch

**030.2 Parzelle 1a - Beräumungs-, Entkernungs-, Rückbau- & Demontagearbeiten**
Vollständige Beräumung, Entkernung sowie Rückbau der Parzelle 1a unter Berücksichtigung der Vorbemerkungen.

- Rückbauniveau: gem. Vorbemerkungen

Hinweis:
Details zum Bauwerkstyp, Konstruktionsform, Maße, Grundfläche und Bruttorauminhalt können den Gebäudesteckbriefen der Anlage 02 entnommen werden.
Menge: 1,000 Psch

**030.3 Parzelle 2a - Beräumungs-, Entkernungs-, Rückbau- & Demontagearbeiten**
Vollständige Beräumung, Entkernung sowie Rückbau der Parzelle 2a unter Berücksichtigung der Vorbemerkungen.

- Rückbauniveau: gem. Vorbemerkungen

Hinweis:
Details zum Bauwerkstyp, Konstruktionsform, Maße, Grundfläche und Bruttorauminhalt können den Gebäudesteckbriefen der Anlage 02 entnommen werden.
Menge: 1,000 Psch

**030.4 Parzelle 3a - Beräumungs-, Entkernungs-, Rückbau- & Demontagearbeiten**
Vollständige Beräumung, Entkernung sowie Rückbau der Parzelle 3a unter Berücksichtigung der Vorbemerkungen.

- Rückbauniveau: gem. Vorbemerkungen

Hinweis:
Details zum Bauwerkstyp, Konstruktionsform, Maße, Grundfläche und Bruttorauminhalt können den Gebäudesteckbriefen der Anlage 02 entnommen werden.
Menge: 1,000 Psch

**030.5 Parzelle 4a - Beräumungs-, Entkernungs-, Rückbau- & Demontagearbeiten**
Vollständige Beräumung, Entkernung sowie Rückbau der Parzelle 4a unter Berücksichtigung der Vorbemerkungen.

- Rückbauniveau: gem. Vorbemerkungen

Hinweis:
Details zum Bauwerkstyp, Konstruktionsform, Maße, Grundfläche und Bruttorauminhalt können den Gebäudesteckbriefen der Anlage 02 entnommen werden.
Menge: 1,000 Psch

**030.6 Parzelle 5a - Beräumungs-, Entkernungs-, Rückbau- & Demontagearbeiten**
Vollständige Beräumung, Entkernung sowie Rückbau der Parzelle 5a unter Berücksichtigung der Vorbemerkungen.

- Rückbauniveau: gem. Vorbemerkungen

Hinweis:
Details zum Bauwerkstyp, Konstruktionsform, Maße, Grundfläche und Bruttorauminhalt können den Gebäudesteckbriefen der Anlage 02 entnommen werden.
Menge: 1,000 Psch

**030.7 Parzelle 6a - Beräumungs-, Entkernungs-, Rückbau- & Demontagearbeiten**
Vollständige Beräumung, Entkernung sowie Rückbau der Parzelle 6a unter Berücksichtigung der Vorbemerkungen.

- Rückbauniveau: gem. Vorbemerkungen

Hinweis:
Details zum Bauwerkstyp, Konstruktionsform, Maße, Grundfläche und Bruttorauminhalt können den Gebäudesteckbriefen der Anlage 02 entnommen werden.
Menge: 1,000 Psch

**030.8 Parzelle 7a - Beräumungs-, Entkernungs-, Rückbau- & Demontagearbeiten**
Vollständige Beräumung, Entkernung sowie Rückbau der Parzelle 7a unter Berücksichtigung der Vorbemerkungen.

- Rückbauniveau: gem. Vorbemerkungen

Hinweis:
Details zum Bauwerkstyp, Konstruktionsform, Maße, Grundfläche und Bruttorauminhalt können den Gebäudesteckbriefen der Anlage 02 entnommen werden.
Menge: 1,000 Psch

**030.9 Parzelle 8a - Beräumungs-, Entkernungs-, Rückbau- & Demontagearbeiten**
Vollständige Beräumung, Entkernung sowie Rückbau der Parzelle 8a unter Berücksichtigung der Vorbemerkungen.

- Rückbauniveau: gem. Vorbemerkungen

Hinweis:
Details zum Bauwerkstyp, Konstruktionsform, Maße, Grundfläche und Bruttorauminhalt können den Gebäudesteckbriefen der Anlage 02 entnommen werden.
Menge: 1,000 Psch

**030.10 Parzelle 9a - Beräumungs-, Entkernungs-, Rückbau- & Demontagearbeiten**
Vollständige Beräumung, Entkernung sowie Rückbau der Parzelle 9a unter Berücksichtigung der Vorbemerkungen.

- Rückbauniveau: gem. Vorbemerkungen

Hinweis:
Details zum Bauwerkstyp, Konstruktionsform, Maße, Grundfläche und Bruttorauminhalt können den Gebäudesteckbriefen der Anlage 02 entnommen werden.
Menge: 1,000 Psch

**030.11 Parzelle 10a - Beräumungs-, Entkernungs-, Rückbau- & Demontagearbeiten**
Vollständige Beräumung, Entkernung sowie Rückbau der Parzelle 10a unter Berücksichtigung der Vorbemerkungen.

- Rückbauniveau: gem. Vorbemerkungen

Hinweis:
Details zum Bauwerkstyp, Konstruktionsform, Maße, Grundfläche und Bruttorauminhalt können den Gebäudesteckbriefen der Anlage 02 entnommen werden.
Menge: 1,000 Psch

**030.12 Parzelle 11a - Beräumungs-, Entkernungs-, Rückbau- & Demontagearbeiten**
Vollständige Beräumung, Entkernung sowie Rückbau der Parzelle 11a unter Berücksichtigung der Vorbemerkungen.

- Rückbauniveau: gem. Vorbemerkungen

Hinweis:
Details zum Bauwerkstyp, Konstruktionsform, Maße, Grundfläche und Bruttorauminhalt können den Gebäudesteckbriefen der Anlage 02 entnommen werden.
Menge: 1,000 Psch

**030.13 Parzelle 1 - Beräumungs-, Entkernungs-, Rückbau- & Demontagearbeiten**
Vollständige Beräumung, Entkernung sowie Rückbau der Parzelle 1 unter Berücksichtigung der Vorbemerkungen.

- Rückbauniveau: gem. Vorbemerkungen

Hinweis:
Details zum Bauwerkstyp, Konstruktionsform, Maße, Grundfläche und Bruttorauminhalt können den Gebäudesteckbriefen der Anlage 02 entnommen werden.
Menge: 1,000 Psch

**030.14 Parzelle 2 - Beräumungs-, Entkernungs-, Rückbau- & Demontagearbeiten**
Vollständige Beräumung, Entkernung sowie Rückbau der Parzelle 2 unter Berücksichtigung der Vorbemerkungen.

- Rückbauniveau: gem. Vorbemerkungen

Hinweis:
Details zum Bauwerkstyp, Konstruktionsform, Maße, Grundfläche und Bruttorauminhalt können den Gebäudesteckbriefen der Anlage 02 entnommen werden.
Menge: 1,000 Psch

**030.15 Parzelle 3 - Beräumungs-, Entkernungs-, Rückbau- & Demontagearbeiten**
Vollständige Beräumung, Entkernung sowie Rückbau der Parzelle 3 unter Berücksichtigung der Vorbemerkungen.

- Rückbauniveau: gem. Vorbemerkungen

Hinweis:
Details zum Bauwerkstyp, Konstruktionsform, Maße, Grundfläche und Bruttorauminhalt können den Gebäudesteckbriefen der Anlage 02 entnommen werden.
Menge: 1,000 Psch

**030.16 Parzelle 4 - Beräumungs-, Entkernungs-, Rückbau- & Demontagearbeiten**
Vollständige Beräumung, Entkernung sowie Rückbau der Parzelle 4 unter Berücksichtigung der Vorbemerkungen.

- Rückbauniveau: gem. Vorbemerkungen

Hinweis:
Details zum Bauwerkstyp, Konstruktionsform, Maße, Grundfläche und Bruttorauminhalt können den Gebäudesteckbriefen der Anlage 02 entnommen werden.
Menge: 1,000 Psch

**030.17 Parzelle 5 - Beräumungs-, Entkernungs-, Rückbau- & Demontagearbeiten**
Vollständige Beräumung, Entkernung sowie Rückbau der Parzelle 5 unter Berücksichtigung der Vorbemerkungen.

- Rückbauniveau: gem. Vorbemerkungen

Hinweis:
Details zum Bauwerkstyp, Konstruktionsform, Maße, Grundfläche und Bruttorauminhalt können den Gebäudesteckbriefen der Anlage 02 entnommen werden.
Menge: 1,000 Psch

**030.18 Parzelle 6 - Beräumungs-, Entkernungs-, Rückbau- & Demontagearbeiten**
Vollständige Beräumung, Entkernung sowie Rückbau der Parzelle 6 unter Berücksichtigung der Vorbemerkungen.

- Rückbauniveau: gem. Vorbemerkungen

Hinweis:
Details zum Bauwerkstyp, Konstruktionsform, Maße, Grundfläche und Bruttorauminhalt können den Gebäudesteckbriefen der Anlage 02 entnommen werden.
Menge: 1,000 Psch

**030.19 Parzelle 7 - Beräumungs-, Entkernungs-, Rückbau- & Demontagearbeiten**
Vollständige Beräumung, Entkernung sowie Rückbau der Parzelle 7 unter Berücksichtigung der Vorbemerkungen.

- Rückbauniveau: gem. Vorbemerkungen

Hinweis:
Details zum Bauwerkstyp, Konstruktionsform, Maße, Grundfläche und Bruttorauminhalt können den Gebäudesteckbriefen der Anlage 02 entnommen werden.
Menge: 1,000 Psch

**030.20 Parzelle 8 - Beräumungs-, Entkernungs-, Rückbau- & Demontagearbeiten**
Vollständige Beräumung, Entkernung sowie Rückbau der Parzelle 8 unter Berücksichtigung der Vorbemerkungen.

- Rückbauniveau: gem. Vorbemerkungen

Hinweis:
Details zum Bauwerkstyp, Konstruktionsform, Maße, Grundfläche und Bruttorauminhalt können den Gebäudesteckbriefen der Anlage 02 entnommen werden.
Menge: 1,000 Psch

**030.21 Parzelle 9 - Beräumungs-, Entkernungs-, Rückbau- & Demontagearbeiten**
Vollständige Beräumung, Entkernung sowie Rückbau der Parzelle 9 unter Berücksichtigung der Vorbemerkungen.

- Rückbauniveau: gem. Vorbemerkungen

Hinweis:
Details zum Bauwerkstyp, Konstruktionsform, Maße, Grundfläche und Bruttorauminhalt können den Gebäudesteckbriefen der Anlage 02 entnommen werden.
Menge: 1,000 Psch

**030.22 Parzelle 10 - Beräumungs-, Entkernungs-, Rückbau- & Demontagearbeiten**
Vollständige Beräumung, Entkernung sowie Rückbau der Parzelle 10 unter Berücksichtigung der Vorbemerkungen.

- Rückbauniveau: gem. Vorbemerkungen

Hinweis:
Details zum Bauwerkstyp, Konstruktionsform, Maße, Grundfläche und Bruttorauminhalt können den Gebäudesteckbriefen der Anlage 02 entnommen werden.
Menge: 1,000 Psch

**030.23 Parzelle 11 - Beräumungs-, Entkernungs-, Rückbau- & Demontagearbeiten**
Vollständige Beräumung, Entkernung sowie Rückbau der Parzelle 11 unter Berücksichtigung der Vorbemerkungen.

- Rückbauniveau: gem. Vorbemerkungen

Hinweis:
Details zum Bauwerkstyp, Konstruktionsform, Maße, Grundfläche und Bruttorauminhalt können den Gebäudesteckbriefen der Anlage 02 entnommen werden.
Menge: 1,000 Psch

**030.24 Parzelle 12 - Beräumungs-, Entkernungs-, Rückbau- & Demontagearbeiten**
Vollständige Beräumung, Entkernung sowie Rückbau der Parzelle 12 unter Berücksichtigung der Vorbemerkungen.

- Rückbauniveau: gem. Vorbemerkungen

Hinweis:
Details zum Bauwerkstyp, Konstruktionsform, Maße, Grundfläche und Bruttorauminhalt können den Gebäudesteckbriefen der Anlage 02 entnommen werden.
Menge: 1,000 Psch

**030.25 Parzelle 13 - Beräumungs-, Entkernungs-, Rückbau- & Demontagearbeiten**
Vollständige Beräumung, Entkernung sowie Rückbau der Parzelle 13 unter Berücksichtigung der Vorbemerkungen.

- Rückbauniveau: gem. Vorbemerkungen

Hinweis:
Details zum Bauwerkstyp, Konstruktionsform, Maße, Grundfläche und Bruttorauminhalt können den Gebäudesteckbriefen der Anlage 02 entnommen werden.
Menge: 1,000 Psch

**030.26 Parzelle 14 - Beräumungs-, Entkernungs-, Rückbau- & Demontagearbeiten**
Vollständige Beräumung, Entkernung sowie Rückbau der Parzelle 14 unter Berücksichtigung der Vorbemerkungen.

- Rückbauniveau: gem. Vorbemerkungen

Hinweis:
Details zum Bauwerkstyp, Konstruktionsform, Maße, Grundfläche und Bruttorauminhalt können den Gebäudesteckbriefen der Anlage 02 entnommen werden.
Menge: 1,000 Psch

**030.27 Parzelle 15 - Beräumungs-, Entkernungs-, Rückbau- & Demontagearbeiten**
Vollständige Beräumung, Entkernung sowie Rückbau der Parzelle 15 unter Berücksichtigung der Vorbemerkungen.

- Rückbauniveau: gem. Vorbemerkungen

Hinweis:
Details zum Bauwerkstyp, Konstruktionsform, Maße, Grundfläche und Bruttorauminhalt können den Gebäudesteckbriefen der Anlage 02 entnommen werden.
Menge: 1,000 Psch

**030.28 Parzelle 16 - Beräumungs-, Entkernungs-, Rückbau- & Demontagearbeiten**
Vollständige Beräumung, Entkernung sowie Rückbau der Parzelle 16 unter Berücksichtigung der Vorbemerkungen.

- Rückbauniveau: gem. Vorbemerkungen

Hinweis:
Details zum Bauwerkstyp, Konstruktionsform, Maße, Grundfläche und Bruttorauminhalt können den Gebäudesteckbriefen der Anlage 02 entnommen werden.
Menge: 1,000 Psch

**030.29 Parzelle 17 - Beräumungs-, Entkernungs-, Rückbau- & Demontagearbeiten**
Vollständige Beräumung, Entkernung sowie Rückbau der Parzelle 17 unter Berücksichtigung der Vorbemerkungen.

- Rückbauniveau: gem. Vorbemerkungen

Hinweis:
Details zum Bauwerkstyp, Konstruktionsform, Maße, Grundfläche und Bruttorauminhalt können den Gebäudesteckbriefen der Anlage 02 entnommen werden.
Menge: 1,000 Psch

**030.30 Parzelle 18 - Beräumungs-, Entkernungs-, Rückbau- & Demontagearbeiten**
Vollständige Beräumung, Entkernung sowie Rückbau der Parzelle 18 unter Berücksichtigung der Vorbemerkungen.

- Rückbauniveau: gem. Vorbemerkungen

Hinweis:
Details zum Bauwerkstyp, Konstruktionsform, Maße, Grundfläche und Bruttorauminhalt können den Gebäudesteckbriefen der Anlage 02 entnommen werden.
Menge: 1,000 Psch

**030.31 Parzelle 19 - Beräumungs-, Entkernungs-, Rückbau- & Demontagearbeiten**
Vollständige Beräumung, Entkernung sowie Rückbau der Parzelle 19 unter Berücksichtigung der Vorbemerkungen.

- Rückbauniveau: gem. Vorbemerkungen

Hinweis:
Details zum Bauwerkstyp, Konstruktionsform, Maße, Grundfläche und Bruttorauminhalt können den Gebäudesteckbriefen der Anlage 02 entnommen werden.
Menge: 1,000 Psch

**030.32 Parzelle 20 - Beräumungs-, Entkernungs-, Rückbau- & Demontagearbeiten**
Vollständige Beräumung, Entkernung sowie Rückbau der Parzelle 20 unter Berücksichtigung der Vorbemerkungen.

- Rückbauniveau: gem. Vorbemerkungen

Hinweis:
Details zum Bauwerkstyp, Konstruktionsform, Maße, Grundfläche und Bruttorauminhalt können den Gebäudesteckbriefen der Anlage 02 entnommen werden.
Menge: 1,000 Psch

**030.33 Parzelle 21 - Beräumungs-, Entkernungs-, Rückbau- & Demontagearbeiten**
Vollständige Beräumung, Entkernung sowie Rückbau der Parzelle 21 unter Berücksichtigung der Vorbemerkungen.

- Rückbauniveau: gem. Vorbemerkungen

Hinweis:
Details zum Bauwerkstyp, Konstruktionsform, Maße, Grundfläche und Bruttorauminhalt können den Gebäudesteckbriefen der Anlage 02 entnommen werden.
Menge: 1,000 Psch

**030.34 Parzelle 22 - Beräumungs-, Entkernungs-, Rückbau- & Demontagearbeiten**
Vollständige Beräumung, Entkernung sowie Rückbau der Parzelle 22 unter Berücksichtigung der Vorbemerkungen.

- Rückbauniveau: gem. Vorbemerkungen

Hinweis:
Details zum Bauwerkstyp, Konstruktionsform, Maße, Grundfläche und Bruttorauminhalt können den Gebäudesteckbriefen der Anlage 02 entnommen werden.
Menge: 1,000 Psch

**030.35 Parzelle 23 - Beräumungs-, Entkernungs-, Rückbau- & Demontagearbeiten**
Vollständige Beräumung, Entkernung sowie Rückbau der Parzelle 23 unter Berücksichtigung der Vorbemerkungen.

- Rückbauniveau: gem. Vorbemerkungen

Hinweis:
Details zum Bauwerkstyp, Konstruktionsform, Maße, Grundfläche und Bruttorauminhalt können den Gebäudesteckbriefen der Anlage 02 entnommen werden.
Menge: 1,000 Psch

**030.36 Parzelle 24 - Beräumungs-, Entkernungs-, Rückbau- & Demontagearbeiten**
Vollständige Beräumung, Entkernung sowie Rückbau der Parzelle 24 unter Berücksichtigung der Vorbemerkungen.

- Rückbauniveau: gem. Vorbemerkungen

Hinweis:
Details zum Bauwerkstyp, Konstruktionsform, Maße, Grundfläche und Bruttorauminhalt können den Gebäudesteckbriefen der Anlage 02 entnommen werden.
Menge: 1,000 Psch

**030.37 Parzelle 25 - Beräumungs-, Entkernungs-, Rückbau- & Demontagearbeiten**
Vollständige Beräumung, Entkernung sowie Rückbau der Parzelle 25 unter Berücksichtigung der Vorbemerkungen.

- Rückbauniveau: gem. Vorbemerkungen

Hinweis:
Details zum Bauwerkstyp, Konstruktionsform, Maße, Grundfläche und Bruttorauminhalt können den Gebäudesteckbriefen der Anlage 02 entnommen werden.
Menge: 1,000 Psch

**030.38 Parzelle 26 - Beräumungs-, Entkernungs-, Rückbau- & Demontagearbeiten**
Vollständige Beräumung, Entkernung sowie Rückbau der Parzelle 26 unter Berücksichtigung der Vorbemerkungen.

- Rückbauniveau: gem. Vorbemerkungen

Hinweis:
Details zum Bauwerkstyp, Konstruktionsform, Maße, Grundfläche und Bruttorauminhalt können den Gebäudesteckbriefen der Anlage 02 entnommen werden.
Menge: 1,000 Psch

**030.39 Parzelle 27 - Beräumungs-, Entkernungs-, Rückbau- & Demontagearbeiten**
Vollständige Beräumung, Entkernung sowie Rückbau der Parzelle 27 unter Berücksichtigung der Vorbemerkungen.

- Rückbauniveau: gem. Vorbemerkungen

Hinweis:
Details zum Bauwerkstyp, Konstruktionsform, Maße, Grundfläche und Bruttorauminhalt können den Gebäudesteckbriefen der Anlage 02 entnommen werden.
Menge: 1,000 Psch

**030.40 Parzelle 28 - Beräumungs-, Entkernungs-, Rückbau- & Demontagearbeiten**
Vollständige Beräumung, Entkernung sowie Rückbau der Parzelle 28 unter Berücksichtigung der Vorbemerkungen.

- Rückbauniveau: gem. Vorbemerkungen

Hinweis:
Details zum Bauwerkstyp, Konstruktionsform, Maße, Grundfläche und Bruttorauminhalt können den Gebäudesteckbriefen der Anlage 02 entnommen werden.
Menge: 1,000 Psch

**030.41 Parzelle 29 - Beräumungs-, Entkernungs-, Rückbau- & Demontagearbeiten**
Vollständige Beräumung, Entkernung sowie Rückbau der Parzelle 29 unter Berücksichtigung der Vorbemerkungen.

- Rückbauniveau: gem. Vorbemerkungen

Hinweis:
Details zum Bauwerkstyp, Konstruktionsform, Maße, Grundfläche und Bruttorauminhalt können den Gebäudesteckbriefen der Anlage 02 entnommen werden.
Menge: 1,000 Psch

**030.42 Parzelle 30 - Beräumungs-, Entkernungs-, Rückbau- & Demontagearbeiten**
Vollständige Beräumung, Entkernung sowie Rückbau der Parzelle 30 unter Berücksichtigung der Vorbemerkungen.

- Rückbauniveau: gem. Vorbemerkungen

Hinweis:
Details zum Bauwerkstyp, Konstruktionsform, Maße, Grundfläche und Bruttorauminhalt können den Gebäudesteckbriefen der Anlage 02 entnommen werden.
Menge: 1,000 Psch

**030.43 Parzelle 31 - Beräumungs-, Entkernungs-, Rückbau- & Demontagearbeiten**
Vollständige Beräumung, Entkernung sowie Rückbau der Parzelle 31 unter Berücksichtigung der Vorbemerkungen.

- Rückbauniveau: gem. Vorbemerkungen

Hinweis:
Details zum Bauwerkstyp, Konstruktionsform, Maße, Grundfläche und Bruttorauminhalt können den Gebäudesteckbriefen der Anlage 02 entnommen werden.
Menge: 1,000 Psch

**030.44 Parzelle 32 - Beräumungs-, Entkernungs-, Rückbau- & Demontagearbeiten**
Vollständige Beräumung, Entkernung sowie Rückbau der Parzelle 32 unter Berücksichtigung der Vorbemerkungen.

- Rückbauniveau: gem. Vorbemerkungen

Hinweis:
Details zum Bauwerkstyp, Konstruktionsform, Maße, Grundfläche und Bruttorauminhalt können den Gebäudesteckbriefen der Anlage 02 entnommen werden.
Menge: 1,000 Psch

**030.45 Parzelle 33 - Beräumungs-, Entkernungs-, Rückbau- & Demontagearbeiten**
Vollständige Beräumung, Entkernung sowie Rückbau der Parzelle 33 unter Berücksichtigung der Vorbemerkungen.

- Rückbauniveau: gem. Vorbemerkungen

Hinweis:
Details zum Bauwerkstyp, Konstruktionsform, Maße, Grundfläche und Bruttorauminhalt können den Gebäudesteckbriefen der Anlage 02 entnommen werden.
Menge: 1,000 Psch

**030.46 Parzelle 34 - Beräumungs-, Entkernungs-, Rückbau- & Demontagearbeiten**
Vollständige Beräumung, Entkernung sowie Rückbau der Parzelle 34 unter Berücksichtigung der Vorbemerkungen.

- Rückbauniveau: gem. Vorbemerkungen

Hinweis:
Details zum Bauwerkstyp, Konstruktionsform, Maße, Grundfläche und Bruttorauminhalt können den Gebäudesteckbriefen der Anlage 02 entnommen werden.
Menge: 1,000 Psch

**030.47 Parzelle 35 - Beräumungs-, Entkernungs-, Rückbau- & Demontagearbeiten**
Vollständige Beräumung, Entkernung sowie Rückbau der Parzelle 35 unter Berücksichtigung der Vorbemerkungen.

- Rückbauniveau: gem. Vorbemerkungen

Hinweis:
Details zum Bauwerkstyp, Konstruktionsform, Maße, Grundfläche und Bruttorauminhalt können den Gebäudesteckbriefen der Anlage 02 entnommen werden.
Menge: 1,000 Psch

**030.48 Parzelle 36 - Beräumungs-, Entkernungs-, Rückbau- & Demontagearbeiten**
Vollständige Beräumung, Entkernung sowie Rückbau der Parzelle 36 unter Berücksichtigung der Vorbemerkungen.

- Rückbauniveau: gem. Vorbemerkungen

Hinweis:
Details zum Bauwerkstyp, Konstruktionsform, Maße, Grundfläche und Bruttorauminhalt können den Gebäudesteckbriefen der Anlage 02 entnommen werden.
Menge: 1,000 Psch

**030.49 Parzelle 37 - Beräumungs-, Entkernungs-, Rückbau- & Demontagearbeiten**
Vollständige Beräumung, Entkernung sowie Rückbau der Parzelle 37 unter Berücksichtigung der Vorbemerkungen.

- Rückbauniveau: gem. Vorbemerkungen

Hinweis:
Details zum Bauwerkstyp, Konstruktionsform, Maße, Grundfläche und Bruttorauminhalt können den Gebäudesteckbriefen der Anlage 02 entnommen werden.
Menge: 1,000 Psch

**030.50 Parzelle 38 - Beräumungs-, Entkernungs-, Rückbau- & Demontagearbeiten**
Vollständige Beräumung, Entkernung sowie Rückbau der Parzelle 38 unter Berücksichtigung der Vorbemerkungen.

- Rückbauniveau: gem. Vorbemerkungen

Hinweis:
Details zum Bauwerkstyp, Konstruktionsform, Maße, Grundfläche und Bruttorauminhalt können den Gebäudesteckbriefen der Anlage 02 entnommen werden.
Menge: 1,000 Psch

**030.51 Parzelle 39 - Beräumungs-, Entkernungs-, Rückbau- & Demontagearbeiten**
Vollständige Beräumung, Entkernung sowie Rückbau der Parzelle 39 unter Berücksichtigung der Vorbemerkungen.

- Rückbauniveau: gem. Vorbemerkungen

Hinweis:
Details zum Bauwerkstyp, Konstruktionsform, Maße, Grundfläche und Bruttorauminhalt können den Gebäudesteckbriefen der Anlage 02 entnommen werden.
Menge: 1,000 Psch

**030.52 Parzelle 40 - Beräumungs-, Entkernungs-, Rückbau- & Demontagearbeiten**
Vollständige Beräumung, Entkernung sowie Rückbau der Parzelle 40 unter Berücksichtigung der Vorbemerkungen.

- Rückbauniveau: gem. Vorbemerkungen

Hinweis:
Details zum Bauwerkstyp, Konstruktionsform, Maße, Grundfläche und Bruttorauminhalt können den Gebäudesteckbriefen der Anlage 02 entnommen werden.
Menge: 1,000 Psch

**030.53 Parzelle 41 - Beräumungs-, Entkernungs-, Rückbau- & Demontagearbeiten**
Vollständige Beräumung, Entkernung sowie Rückbau der Parzelle 41 unter Berücksichtigung der Vorbemerkungen.

- Rückbauniveau: gem. Vorbemerkungen

Hinweis:
Details zum Bauwerkstyp, Konstruktionsform, Maße, Grundfläche und Bruttorauminhalt können den Gebäudesteckbriefen der Anlage 02 entnommen werden.
Menge: 1,000 Psch

**030.54 Parzelle 42 - Beräumungs-, Entkernungs-, Rückbau- & Demontagearbeiten**
Vollständige Beräumung, Entkernung sowie Rückbau der Parzelle 42 unter Berücksichtigung der Vorbemerkungen.

- Rückbauniveau: gem. Vorbemerkungen

Hinweis:
Details zum Bauwerkstyp, Konstruktionsform, Maße, Grundfläche und Bruttorauminhalt können den Gebäudesteckbriefen der Anlage 02 entnommen werden.
Menge: 1,000 Psch

**030.55 Parzelle 43 - Beräumungs-, Entkernungs-, Rückbau- & Demontagearbeiten**
Vollständige Beräumung, Entkernung sowie Rückbau der Parzelle 43 unter Berücksichtigung der Vorbemerkungen.

- Rückbauniveau: gem. Vorbemerkungen

Hinweis:
Details zum Bauwerkstyp, Konstruktionsform, Maße, Grundfläche und Bruttorauminhalt können den Gebäudesteckbriefen der Anlage 02 entnommen werden.
Menge: 1,000 Psch

**030.56 Parzelle 44 - Beräumungs-, Entkernungs-, Rückbau- & Demontagearbeiten**
Vollständige Beräumung, Entkernung sowie Rückbau der Parzelle 44 unter Berücksichtigung der Vorbemerkungen.

- Rückbauniveau: gem. Vorbemerkungen

Hinweis:
Details zum Bauwerkstyp, Konstruktionsform, Maße, Grundfläche und Bruttorauminhalt können den Gebäudesteckbriefen der Anlage 02 entnommen werden.
Menge: 1,000 Psch

**030.57 Parzelle 45 - Beräumungs-, Entkernungs-, Rückbau- & Demontagearbeiten**
Vollständige Beräumung, Entkernung sowie Rückbau der Parzelle 45 unter Berücksichtigung der Vorbemerkungen.

- Rückbauniveau: gem. Vorbemerkungen

Hinweis:
Details zum Bauwerkstyp, Konstruktionsform, Maße, Grundfläche und Bruttorauminhalt können den Gebäudesteckbriefen der Anlage 02 entnommen werden.
Menge: 1,000 Psch

**030.58 Parzelle 46 - Beräumungs-, Entkernungs-, Rückbau- & Demontagearbeiten**
Vollständige Beräumung, Entkernung sowie Rückbau der Parzelle 46 unter Berücksichtigung der Vorbemerkungen.

- Rückbauniveau: gem. Vorbemerkungen

Hinweis:
Details zum Bauwerkstyp, Konstruktionsform, Maße, Grundfläche und Bruttorauminhalt können den Gebäudesteckbriefen der Anlage 02 entnommen werden.
Menge: 1,000 Psch

**030.59 Parzelle 47 - Beräumungs-, Entkernungs-, Rückbau- & Demontagearbeiten**
Vollständige Beräumung, Entkernung sowie Rückbau der Parzelle 47 unter Berücksichtigung der Vorbemerkungen.

- Rückbauniveau: gem. Vorbemerkungen

Hinweis:
Details zum Bauwerkstyp, Konstruktionsform, Maße, Grundfläche und Bruttorauminhalt können den Gebäudesteckbriefen der Anlage 02 entnommen werden.
Menge: 1,000 Psch

**030.60 Parzelle 48 - Beräumungs-, Entkernungs-, Rückbau- & Demontagearbeiten**
Vollständige Beräumung, Entkernung sowie Rückbau der Parzelle 48 unter Berücksichtigung der Vorbemerkungen.

- Rückbauniveau: gem. Vorbemerkungen

Hinweis:
Details zum Bauwerkstyp, Konstruktionsform, Maße, Grundfläche und Bruttorauminhalt können den Gebäudesteckbriefen der Anlage 02 entnommen werden.
Menge: 1,000 Psch

**030.61 Parzelle 49 - Beräumungs-, Entkernungs-, Rückbau- & Demontagearbeiten**
Vollständige Beräumung, Entkernung sowie Rückbau der Parzelle 49 unter Berücksichtigung der Vorbemerkungen.

- Rückbauniveau: gem. Vorbemerkungen

Hinweis:
Details zum Bauwerkstyp, Konstruktionsform, Maße, Grundfläche und Bruttorauminhalt können den Gebäudesteckbriefen der Anlage 02 entnommen werden.
Menge: 1,000 Psch

**030.62 Parzelle 50 - Beräumungs-, Entkernungs-, Rückbau- & Demontagearbeiten**
Vollständige Beräumung, Entkernung sowie Rückbau der Parzelle 50 unter Berücksichtigung der Vorbemerkungen.

- Rückbauniveau: gem. Vorbemerkungen

Hinweis:
Details zum Bauwerkstyp, Konstruktionsform, Maße, Grundfläche und Bruttorauminhalt können den Gebäudesteckbriefen der Anlage 02 entnommen werden.
Menge: 1,000 Psch

**030.63 Parzelle 51 - Beräumungs-, Entkernungs-, Rückbau- & Demontagearbeiten**
Vollständige Beräumung, Entkernung sowie Rückbau der Parzelle 51 unter Berücksichtigung der Vorbemerkungen.

- Rückbauniveau: gem. Vorbemerkungen

Hinweis:
Details zum Bauwerkstyp, Konstruktionsform, Maße, Grundfläche und Bruttorauminhalt können den Gebäudesteckbriefen der Anlage 02 entnommen werden.
Menge: 1,000 Psch

**030.64 Parzelle 52 - Beräumungs-, Entkernungs-, Rückbau- & Demontagearbeiten**
Vollständige Beräumung, Entkernung sowie Rückbau der Parzelle 52 unter Berücksichtigung der Vorbemerkungen.

- Rückbauniveau: gem. Vorbemerkungen

Hinweis:
Details zum Bauwerkstyp, Konstruktionsform, Maße, Grundfläche und Bruttorauminhalt können den Gebäudesteckbriefen der Anlage 02 entnommen werden.
Menge: 1,000 Psch

**030.65 Parzelle 53 - Beräumungs-, Entkernungs-, Rückbau- & Demontagearbeiten**
Vollständige Beräumung, Entkernung sowie Rückbau der Parzelle 53 unter Berücksichtigung der Vorbemerkungen.

- Rückbauniveau: gem. Vorbemerkungen

Hinweis:
Details zum Bauwerkstyp, Konstruktionsform, Maße, Grundfläche und Bruttorauminhalt können den Gebäudesteckbriefen der Anlage 02 entnommen werden.
Menge: 1,000 Psch

**030.66 Parzelle 54 - Beräumungs-, Entkernungs-, Rückbau- & Demontagearbeiten**
Vollständige Beräumung, Entkernung sowie Rückbau der Parzelle 54 unter Berücksichtigung der Vorbemerkungen.

- Rückbauniveau: gem. Vorbemerkungen

Hinweis:
Details zum Bauwerkstyp, Konstruktionsform, Maße, Grundfläche und Bruttorauminhalt können den Gebäudesteckbriefen der Anlage 02 entnommen werden.
Menge: 1,000 Psch

**030.67 Parzelle 55 - Beräumungs-, Entkernungs-, Rückbau- & Demontagearbeiten**
Vollständige Beräumung, Entkernung sowie Rückbau der Parzelle 55 unter Berücksichtigung der Vorbemerkungen.

- Rückbauniveau: gem. Vorbemerkungen

Hinweis:
Details zum Bauwerkstyp, Konstruktionsform, Maße, Grundfläche und Bruttorauminhalt können den Gebäudesteckbriefen der Anlage 02 entnommen werden.
Menge: 1,000 Psch

*Hinweis: Vorbemerkung Rückbau befestigter Oberflächen*
Bei Arbeiten zur Aufnahme befestigter Oberflächen hat kein Eingriff in tiefere Bodenhorizonte stattzufinden. Die folgende Position betrifft nur die Aufnahme sämtlicher Oberflächenbefestigungen (hierunter fallen unter anderem Plattenbeläge, Pflastersteine, Beton).

**030.68 Aufnahme Oberflächenbefestigung (Plattenbeläge, Pflaster, Beton)**
Aufnahme und Verladen von Pflaster- und Plattenbelägen (Pflastersteine, Rasengittersteine, Beton) aller Art und Größe, soweit nicht schadstoffbelastet, in sämtlichen Parzellen und Zwischengängen.

- Stärke Belag: i. M. ca. 6 - 8 cm

Diese Position beinhaltet ausdrücklich auch die Aufnahme / den Ausbau der vorhandenen Einfassungen (Hochbordsteine, Tiefborde) unterschiedlicher Art und Größe (inkl. Betonfundament und Rückenstütze).

Abrechnung über Aufmaß.
Menge: 1200,000 m²

**030.69 Verschluss Entwässerungsleistung / Anschlussleitung**
Fachgerechter Verschluss der Entwässerungsleitung / Anschlussleitung an den öffentlichen Kanal im Bereich der Grundstücksgrenze bei Parzelle 4a / 5a (vgl. Anlage 03) bis DN 200 mittels Magerbeton etc.

Die zur Freilegung der Beläge und Einfassungen erforderlichen Erdarbeiten sind Bestandteil dieser Position und umfassen insbesondere:

- Entsprechende Suchschachtung im gekennzeichneten Bereich (ggf. händisch).
- Herstellung eines Kopfloches / Arbeitsraum entlang der Einfassungen mit einer Tiefe bis ca. 1,25 m, einer Breite von mindestens 0,80 m und einem seitlichen Arbeitsraum von mindestens 0,50 m je Seite.
- Ausbildung von Böschungen ab einer Aushubtiefe von mehr als 1,25 m nach den geltenden Arbeitsschutzvorschriften, in der Regel mit Böschungswinkeln bis ca. 45° bei nichtbindigen/weichen bindigen Böden bzw. bis ca. 60° bei steifen bindigen Böden.
- Herstellung eines Verbaus anstelle einer Böschung, wenn aus Platzgründen oder aus Gründen der Standsicherheit keine ausreichende Böschung möglich ist; der Verbau ist entsprechend DIN 4124 auszuführen und mindestens bis 0,05 m über Grabenkante (bis 2,00 m Tiefe) bzw. 0,10 m über Grabenkante (bei größerer Tiefe) zu führen.
- anschließende Verfüllung der Baugrube.

Die Fotodokumentation (Bestand vor Beginn der Arbeiten sowie freigelegte Bereiche einschließlich Böschung/Verbau) ist fortlaufend während der Ausführung zu erstellen und dem Auftraggeber vollständig vor Abrechnung zu übergeben inkl. Einmessung der Anschlusspunkte. .

Ohne die v.g. Dokumentation erfolgt ausdrücklich keine Vergütung der Leistung.
Menge: 1,000 Stck

### Titel 040 Entsorgung sonstige Abfälle

*Hinweis: Vorbemerkung Entsorgung Abfälle*
Sämtliche anfallenden Abfälle (einschl. gefährlicher Abfälle gem. AVV) sind entsprechend gültiger Vorschriften ordnungsgemäß durch den AN zu entsorgen (verwerten / beseitigen). Abfälle sind aufzunehmen und einer fachgerechten Verwertung bzw. Beseitigung zuzuführen. Die Entsorgung gefährlicher Abfälle erfolgt auf Basis des EANV!

Alle Maßnahmen sind in Übereinstimmung mit der lokalen Abfallsatzung und unter Berücksichtigung des Anschluß- und Benutzungszwanges durchzuführen. Alle Wege, Mengen und dazugehörigen Abfallschlüsselnummern sind vom AN in einer Stoffstromliste sorgfältig zu erfassen und dem AG wöchentlich zu übergeben.

Die Gestellung geeigneter Container (nach Erfordernis des AN unter Berücksichtigung der entsprechenden Abfallfraktion) und der Transport der Container zur jeweiligen Entsorgungsstelle / Deponie erfolgt ebenfalls durch den AN und ist in die Entsorgungspositionen einzukalkulieren. Vor Abfallabtransport ist ausdrücklich jeder einzelne Container durch die örtliche BauÜ des AG kontrollieren und freigeben zu lassen.

In die Einheitspreise der Entsorgungspositionen sind sämtliche Nebenkosten, Gebühren mit einzurechnen. Bei Abfällen, die nicht in Containern zwischengelagert worden sind, ist das Laden und die LKW-Gestellung (inkl. Transport) mit einzurechnen.

Deponie- und Entsorgungsnachweise zzgl. der Wiegescheine sind nach Erhalt unmittelbar dem AG über die BauÜ vorzulegen. Auf den Wiegekarten sind die amtl. Kennzeichen der LKWs mit Datumsangabe zu verzeichnen. Die Abrechnung erfolgt ausschließlich auf Basis vorgelegter Wiegebelege und Entsorgungsnachweise (Begleitscheine).

**040.1 Asbesthaltige Baustoffe (PSF)**
Asbesthaltige Abfälle LAGA M23:

- AVV-Nr.:17 06 05*

Material: Putze und Spachtelmassen, Fräsgut, Fliesen inkl. Fliesenkleber.
Menge: 2,000 t

**040.2 Asbesthaltige Baustoffe (Bitumenbahnen)**
Asbesthaltige Abfälle LAGA M23:

- AVV-Nr.:17 06 05*

Material: Dachbahnen, Vergussmassen.
Menge: 5,000 t

**040.3 Asbesthaltige Baustoffe / Dämmstoffe**
Asbesthaltige Abfälle LAGA M23:

- AVV-Nr.:17 06 01* / 17 06 05*

Material: Fensterkitt, Asbestzement, Flexplatten, Fugenmaterial.
Menge: 18,000 t

**040.4 Geringfügig asbestbelastete Baustoffe, die Organik enthalten**
Geringfügig asbestbelastete Abfälle, die Organik enthalten.

- AVV-Nr.: abbruchbegleitend festzulegen

Material: Holzschalung unterhalb asbesthaltiger Bitumenbahnen im Dachaufbau etc.
Menge: 3,000 t

**040.5 Mineralfaserabfälle**
Künstliche Mineralfasern:

- AVV-Nr.:17 06 03*

Material: KMF-Dämmmaterialien aller Art.
Menge: 5,000 t

**040.6 Bau- und Abbruchabfälle die PCB enthalten (PCB <= 1.000 mg/kg)**
Bau- und Abbruchabfälle die PCB enthalten:

- AVV-Nr.: 17 09 02*
- PCB: <= 1.000 mg/kg

- PCB-haltige Farbanstriche - keine mineralischen Abfälle.
Menge: 1,000 t

**040.7 PCB-haltige Kondensatoren / Starter**
Kondensatoren / Starter aus Leuchstofflampen:

- AVV-Nr.:  16 02 09*.
Menge: 1,000 Psch

**040.8 Leuchtstoffröhren Hg-haltig**
Leuchtsoffröhren Hg-haltig

- AVV-Nr.:  20 01 21*.
Menge: 1,000 Psch

**040.9 nicht teerhaltige Bitumengemische (Dachpappe, Vergussmasse)**
bituminöse Abfälle aus Dachpappe, Vergussmassen, Bitumenbahnen (nicht gefährlich):

- AVV-Nr.: 17 03 02
- Summe PAK (EPA): <= 100 mg/kg

Material: Dachpappe, Vergussmassen, Bitumenbahnen, Trennlagen, anhaftendes Dämmmaterial.
Menge: 20,000 t

**040.10 teerhaltige Bitumengemische (Dachpappe, Vergussmasse)**
teerhaltige Abfälle aus Dachpappe, Vergussmassen, Bitumenbahnen (nicht gefährlich):

- AVV-Nr.: 17 03 02
- Summe PAK (EPA): > 100 bis <= 1.000 mg/kg

Material: Dachpappe, Vergussmassen, Bitumenbahnen, Trennlagen, anhaftendes Dämmmaterial.
Menge: 5,000 t

**040.11 teerhaltige Bauabfälle (PAK: > 1.000 mg/kg)**
teerstämmige Abfälle aus Dachpappe, Vergussmassen, Bitumenbahnen (gefährlich):

- AVV-Nr.: 17 03 01*
- Summe PAK (EPA):> 1.000 mg/kg

Material: Bitumenbahnen, Vergussmassen..
Menge: 2,000 t

**040.12 Holz A IV**
Holz der Kategorie A IV gemäß AltholzV:

AVV-Nr.: 17 02 04*.
Menge: 85,000 t

**040.13 Holz A II/III**
Holz der Kategorie A II/III gemäß AltholzV:

- AVV-Nr.:17 02 01

- Türblätter, Einbauschränke, Holzfenster, Vorsatzschalen aus Holz, OSB-Platten.

Hinweis: Eine Entsorgung der v.g. Materialien als Baumischabfall (17 09 04) ist ausdrücklich nicht zulässig.
Menge: 25,000 t

**040.14 schadstofffreies Dämmmaterial (HBCD < 1.000 mg/kg)**
Dämmmaterial ohne gefährliche Anhaftung.

- AVV-Nr.: 17 06 04
- HBCD-Gehalt: < 1.000 mg/kg

- Material: Polystyrol, EPS.
Menge: 1,000 t

**040.15 schadstofffreies Dämmmaterial (HBCD > 1.000 mg/kg)**
Dämmmaterial Fassaden- und Dachaufbau.

- AVV-Nr.: 17 06 04
- HBCD-Gehalt: >= 1.000 mg/kg

- Material: Polystyrol, EPS.
Menge: 2,000 t

**040.16 Grünschnitt / Wurzelwerk**
Grünschnitt / loses Wurzelwerk / Baumholz:

- AVV-Nr.: 20 02 01.
Menge: 5,000 t

**040.17 Gemischte Bau- und Abbruchabfälle**
Gemischte Bau- und Abbruchabfälle:

- AVV-Nr.: 17 09 04.
Menge: 60,000 t

**040.18 Glas**
Fensterglas

- AVV-Nr.: 17 02 02
Menge: 5,000 t

**040.19 Gipshaltige Baustoffe**
Gips:

- AVV-Nr.: 17 08 02.

Material: Gipskartonbeplankung, Gipsummantelungen.
Menge: 20,000 t

**040.20 sonstige Bau- und Abbruchabfälle, die gefährliche Stoffe enthalten**
sonstige Bau- und Abbruchabfälle, die gefährliche Stoffe enthalten:

- AVV-Nr.: 17 09 03*.

- Material: Brandschuttreste
Menge: 5,000 t

### Titel 050 Entsorgung Mineralik / Böden

*Hinweis: Vorbemerkung Entsorgung Mineralik*
Grundsätzlich gelten auch hier die Vorbemerkungen des Titels 040.

Sämtliche anfallenden mineralischen Abbruchmaterialien sind durch den AN einer ordnungsgemäßen externen Entsorgung zuzuführen. Eine Vor-Ort-Aufbereitung der anfallenden mineralischen Abbruchmaterialien zu RC-Material mittels mobiler Brechanlage erfolgt nicht.

Unaufbereitete mineralische Materialien sind aus dem Bereitstellungslager aufzunehmen und mittels geeigneter Transportfahrzeuge witterungsgeschützt zur Entsorgungsanlage zu verfahren; Bauwerksteile (insbesondere Betonbauteile) sind auf Kantenlängen gem. Vorgaben der Entsorgungsanlage vorzuzerkleinern. Entsprechende Aufwendungen sind einzukalkulieren.

Die Beprobung von anfallendem mineralischen Material zum Zwecke einer verbindlichen Abfalldeklaration gem. AVV bzw. Einstufung gem. EBV Tab.1 bzw. Tab.3 erfolgt durch der BauÜ des AG am Haufwerk. Der AN hat bis zum Erhalt einer verbindlichen abfallrechtlichen Deklaration einen Zeitraum von ca. 15 WT einzukalkulieren.

Vergütet werden ausdrücklich nur die Massen, die über Wiegekarten nachweislich abgefahren worden sind. Die Abfuhr dieser Massen hat erst nach Vorlage einer verbindlichen (schriftlichen) Annahmeerklärung der annehmenden Stelle zu erfolgen.
Bei Materialien, welche einer externen Verwertung ohne Verwiegungsmöglichkeit an der Annahmestelle zugeführt werden, ist die Verwiegung anderweitig durchzuführen und sicherzustellen. Entsprechende Kosten für zusätzliche Fahrtstrecken bzw. Aufwendungen für die Verwiegung sind mit einzurechnen. Der Ort der geplanten Verwiegung ist mit der BauÜ des AG abzustimmen.

**050.1 Bauschutt = RC-1 (EBV)**
Unaufbereiteten Bauschutt
Zuordnungswerte RC-1 gem. EBV. Tab. 1:
- AVV-Nr.: 17 01 07.
Menge: 1000,000 t

**050.2 Bauschutt = RC-2 (EBV)**
Unaufbereiteten Bauschutt
Zuordnungswerte RC-2 gem. EBV. Tab. 1:
- AVV-Nr.: 17 01 07.
Menge: 600,000 t

**050.3 Bauschutt = RC-3 (EBV)**
Unaufbereiteten Bauschutt
Zuordnungswerte RC-3 gem. EBV. Tab. 1:
- AVV-Nr.: 17 01 07.
Menge: 300,000 t

**050.4 Bauschutt > RC-3 (EBV) = DK I**
Unaufbereiteten Bauschutt
Zuordnungswerte > RC-3 gem. EBV, Tab. 1
und = DK I
- AVV-Nr.: 17 01 07.
Menge: 100,000 t

**050.5 Bauschutt > RC-3 (EBV) = DK II**
Unaufbereiteten Bauschutt
Zuordnungswerte >RC-3 gem. EBV. Tab. 1
und = DK II:
- AVV-Nr.: 17 01 07.
Menge: 50,000 t

**050.6 Bauschutt > RC-3 (EBV) = DK III**
Unaufbereiteten Bauschutt
Zuordnungswerte > RC-3 gem. EBV. Tab. 1
und = DK III:
AVV-Nr.: 17 01 07.
Menge: 5,000 t

**050.7 Tragschichten / Auffüllungen <= BM-F1**
Tragschichten, Auffüllungen.
Gem. EBV <= BM-F1, gemäß Vorbemerkungen ordnungsgemäß entsorgen:
- AVV-Nr.: 17 05 04
Menge: 25,000 t

**050.8 Bodenmaterial und Baggergut <= BM-F1 / BG-F1**
Tragschichten, Auffüllungen gewachsenen Böden.
Bodenmaterial und Baggergut <= BM-F1 / BG-F1 gem. EBV, Tab. 3 gemäß Vorbemerkung ordnungsgemäß entsorgen:
- AVV-Nr.: 17 05 04
Menge: 10,000 t

**050.9 Tragschichten / Auffüllungen = BM-F2**
Tragschichten / Auffüllungen.
Gem. EBV = BM-F2, gemäß Vorbemerkungen ordnungsgemäß entsorgen:
- AVV-Nr.: 17 05 04
Menge: 10,000 t

**050.10 Tragschichten / Auffüllungen = BM-F3**
Tragschichten / Auffüllungen.
Gem. EBV = BM-F3, gemäß Vorbemerkungen ordnungsgemäß entsorgen:
- AVV-Nr.: 17 05 04
Menge: 5,000 t

**050.11 Tragschichten / Auffüllungen > BM-F3 (EBV) = DK I**
Tragschichten / Auffüllungen.
Zuordnungswerte > BM-F3 gem. EBV, Tab. 1
und = DK I
- AVV-Nr.: 17 05 04
Menge: 10,000 t

**050.12 Tragschichten / Auffüllungen > BM-F3 (EBV) = DK II**
Unaufbereiteten Bauschutt
Zuordnungswerte >RC-3 gem. EBV. Tab. 1
und = DK II:
- AVV-Nr.: 17 05 04
Menge: 5,000 t

**050.13 Oberboden**
Oberboden, gemäß Vorbemerkungen ordnungsgemäß entsorgen:
AVV-Nr.: wird ausführungsbegleitend festgelegt.
Menge: 5,000 t

### Titel 060 Verrechnungssätze

*Hinweis: Vorbemerkungen Verrechnungssatz*
Verrechnungssatz für Stundenlohnarbeiten, die von Arbeitskräften auf Anordnung des AG ausgeführt werden. Angeboten wird für die jeweilige Arbeitskraft ein Verrechnungssatz, der sämtliche Aufwendungen enthält, insbesondere den tatsächlichen Lohn einschl. vermögenswirksamer Leistungen mit den Zuschlägen für Gemeinkosten (Sozialkassenbeiträge, Winterbauumlage), sowie Lohn- und Gehaltsnebenkosten etc. Zuschläge für Überstunden sind eingerechnet.

Zuschläge für Nacht-, Sonntags- und Feiertagsarbeit sind nicht mit einzurechnen.

**060.1 Facharbeiter Abbrucharbeiten**
Stundensatz für Facharbeiter zur Ausführung von Abbruch- und Rückbauarbeiten an nicht schadstoffbelasteten Bauteilen und Baustoffen, einschließlich Aufnahme, Zerlegen, Sortieren, innerbetrieblicher Transport und Verladen.
Menge: 20,000 h

**060.2 Sanierungsfacharbeiter**
Stundensatz für Rückbau- und Sanierungsarbeiten an schadstoffbelasteten, schadstoffverdächtigen oder kontaminationsrelevanten Bauteilen und Baustoffen, einschließlich Ausbau unter Schutzmaßnahmen, Separierung, Verpackung, Kennzeichnung und innerbetrieblichem Transport.
Menge: 20,000 h

*Hinweis: Verrechnungssatz für Baugerät*
Stundenlohnarbeiten durch Baugeräte auf Anordnung des AG ausführen. Angeboten wird für das jeweilige Gerät ein Verrechnungssatz, der sämtliche Aufwendungen für den Einsatz enthält, insbesondere Gerätevorhalte- und Betriebsstoffkosten sowie sämtliche Zuschläge einschl. der Kosten für den Geräte- bzw. Maschinenführer. Der Verrechnungssatz gilt für das zum Zeitpunkt des Abrufes einsatzbereit auf der Baustelle befindliche Baugerät.

**060.3 Bagger > 18 to**
Stundenverrechnungssatz für Hydraulik-Bagger.

Bagger > 18 to.
Menge: 16,000 h
